# Sistema de calefacción y refrigeración por suelo radiante, con capa de mortero, "MAGNUM HEATING"

- Propiedad del archivo: CYPE Ingenieros S.A.
- Formato: FIEBDC-3/2016
- Programa: Generador de precios de la construcción. CYPE Ingenieros, S.A.
- Fecha: 04/03/2022
- Ámbito geográfico: Región de Murcia
- Divisa: EUR
- Costes indirectos: 3 %
- IVA: 21 %

## I Instalaciones

### IC Calefacción, climatización y A.C.S.

#### ICE Emisores por agua para climatización

**ICE112** m² Sistema de calefacción y refrigeración por suelo radiante, con capa de mortero, "MAGNUM HEATING".
Sistema de calefacción por suelo radiante, Tacker "MAGNUM HEATING", compuesto por panel de poliestireno expandido, de 20 mm de espesor, con serigrafiado de rejilla con paso de 50 mm para guiado de los tubos, conductividad térmica 0,04 W/(mK) Tacker, tubo de polietileno resistente a la temperatura (PE-RT) con barrera de oxígeno (EVOH), de 16 mm de diámetro exterior y 2 mm de espesor, conductividad térmica 0,4 W/(mK), suministrado en rollos de 90 m de longitud, fijado al panel con grapas de plástico de 40 mm de altura, banda de espuma de polietileno para formación de zócalo perimetral, con faldón de estanqueidad de plástico, de 115x8 mm, perfil autoadhesivo para formación de junta de dilatación, de plástico, con cámara de aire, y mortero confeccionado en obra, con 300 kg/m³ de cemento, dosificación 1:5, de 50 mm de espesor, con aditivo fluidificante para mortero, dosificación 1 litro por m³ de mortero. Totalmente montado, conexionado y probado.
Incluye: Preparación y limpieza de la superficie de apoyo. Replanteo de la instalación. Fijación del zócalo perimetral. Colocación de los paneles. Replanteo de la tubería. Colocación y fijación de las tuberías. Realización de pruebas de servicio.
Criterio de medición de proyecto: Superficie útil, medida según documentación gráfica de Proyecto.
Criterio de medición de obra: Se medirá la superficie realmente ejecutada según especificaciones de Proyecto.

| Código | Ud | Descripción | Rendimiento | Precio | Importe |
|---|---|---|---|---|---|
| mt38mag109a | Ud | Rollo de 25 m de banda de espuma de polietileno para formación de zócalo perimetral W90111 "MAGNUM HEATING", con faldón de estanqueidad de plástico, de 115x8 mm. (material) | 0.024 | 20 | 0.480 |
| mt38mag110a | Ud | Paquete de 5 perfiles autoadhesivos para formación de junta de dilatación, de 2 m de longitud W90112 "MAGNUM HEATING", de plástico, con cámara de aire. (material) | 0.005 | 103.5 | 0.518 |
| mt17mag013a | Ud | Rollo de 10x1 m de panel de poliestireno expandido, de 20 mm de espesor, con serigrafiado de rejilla con paso de 50 mm para guiado de los tubos, conductividad térmica 0,04 W/(mK) Tacker W90103 "MAGNUM HEATING". (material) | 0.1 | 119 | 11.900 |
| mt37mag100dbi | m | Tubo de polietileno resistente a la temperatura (PE-RT) con barrera de oxígeno (EVOH) W16090 "MAGNUM HEATING", de 16 mm de diámetro exterior y 2 mm de espesor, conductividad térmica 0,4 W/(mK), suministrado en rollos de 90 m de longitud. (material) | 6.667 | 1.31 | 8.734 |
| mt17mag015a | Ud | Paquete de 300 grapas de plástico de 40 mm de altura W90105 "MAGNUM HEATING". (material) | 0.033 | 16.3 | 0.538 |
| mt08aaa010a | m³ | Agua. (material) | 0.008 | 1.5 | 0.012 |
| mt01arg005a | t | Arena de cantera, para mortero preparado en obra. (material) | 0.075 | 18 | 1.350 |
| mt08cem011a | kg | Cemento Portland CEM II/B-L 32,5 R, color gris, en sacos, según UNE-EN 197-1. (material) | 15 | 0.1 | 1.500 |
| mt38mag112a | Ud | Botella de 1 litro de aditivo fluidificante para mortero 92074 "MAGNUM HEATING", dosificación 1 litro por m³ de mortero. (material) | 0.05 | 8.5 | 0.425 |
| mq06hor010 | h | Hormigonera. (maquinaria) | 0.035 | 1.88 | 0.066 |
| mo004 | h | Oficial 1ª calefactor. (mano de obra) | 0.731 | 20.87 | 15.256 |
| mo103 | h | Ayudante calefactor. (mano de obra) | 0.731 | 19.58 | 14.313 |
| mo031 | h | Oficial 1ª aplicador de mortero autonivelante. (mano de obra) | 0.109 | 20.3 | 2.213 |
| mo069 | h | Ayudante aplicador de mortero autonivelante. (mano de obra) | 0.109 | 19.6 | 2.136 |
| % | % | Costes directos complementarios | 2 % | 59.441 | 1.189 |
|  |  | Costes directos |  |  | 60.630 |

Residuos:
- colocación: mt38mag109a; factor de residuo 0.03
- colocación: mt17mag013a; factor de residuo 0.024
- colocación: mt01arg005a Arena de cantera, para mortero preparado en obra; factor de residuo 0.00501329
- colocación: mt08cem011a Cemento Portland CEM II/B-L 32,5 R, color gris, en sacos, según UNE-EN 197-1; factor de residuo 0.0357
- colocación: mt38mag112a Botella de 1 litro de aditivo fluidificante para mortero 92074 "MAGNUM HEATING", dosificación 1 litro por m³ de mortero; factor de residuo 0.054809

## Recursos

**mt38mag109a** Ud Rollo de 25 m de banda de espuma de polietileno para formación de zócalo perimetral W90111 "MAGNUM HEATING"
Datos técnicos: Coste energético 220.634 MJ; Emisión de CO2 7.825 kg; Código LER 17 06 04; Masa del elemento 1.61 kg; Volumen 0.002683 m3

**mt17mag013a** Ud Rollo de 10x1 m de panel de poliestireno expandido
Datos técnicos: Coste energético 557.825 MJ; Emisión de CO2 19.133 kg; Código LER 17 06 04; Masa del elemento 6 kg; Volumen 0.01 m3
Residuos:
- embalaje: re170203 Plástico. (componente de residuo); rendimiento 0.074 kg; Código LER 17 02 03; Masa del elemento 1 kg; Volumen 0.001667 m3

**mt08aaa010a** m³ Agua
Datos técnicos: Coste energético 60.000 MJ; Emisión de CO2 30.000 kg

**mt01arg005a** t Arena de cantera, para mortero preparado en obra
Datos técnicos: Coste energético 150.000 MJ; Emisión de CO2 8.000 kg; Código LER 01 04 08; Masa del elemento 1000 kg; Volumen 0.666667 m3

**mt08cem011a** kg Cemento Portland CEM II/B-L 32,5 R, color gris, en sacos, según UNE-EN 197-1
Datos técnicos: Coste energético 7.287 MJ; Emisión de CO2 0.893 kg; Código LER 17 01 01; Masa del elemento 1 kg; Volumen 0.000667 m3
Residuos:
- embalaje: re150101 Envases de papel y cartón. (componente de residuo); rendimiento 0.011 kg; Código LER 15 01 01; Masa del elemento 1 kg; Volumen 0.001333 m3
- embalaje: re170201 Madera. (componente de residuo); rendimiento 0.003 kg; Código LER 17 02 01; Masa del elemento 1 kg; Volumen 0.000909 m3
- embalaje: re170203 Plástico; rendimiento 0.002 kg

**mt38mag112a** Ud Botella de 1 litro de aditivo fluidificante para mortero 92074 "MAGNUM HEATING", dosificación 1 litro por m³ de mortero
Datos técnicos: Coste energético 37.093 MJ; Emisión de CO2 2.082 kg; Código LER 17 09 04; Masa del elemento 1 kg; Volumen 0.000667 m3
Residuos:
- embalaje: re170203 Plástico; rendimiento 0.051 kg
