# Estufa a pellets

- Propiedad del archivo: CYPE Ingenieros S.A.
- Formato: FIEBDC-3/2016
- Programa: Generador de precios de la construcción. CYPE Ingenieros, S.A.
- Fecha: 08/03/2024
- Ámbito geográfico: Región de Murcia
- Divisa: EUR
- Costes indirectos: 3 %
- IVA: 21 %

## I Instalaciones

### IC Calefacción, refrigeración, climatización y A.C.S.

#### ICH Chimeneas, hogares, cocinas, cassettes insertables y estufas

**ICH030** Ud Estufa a pellets.
Estufa a pellets, potencia térmica nominal total de 4,7 a 12,2 kW (potencia térmica al aire 2,6 kW y potencia térmica al agua 9,5 kW), rendimiento 92%, volumen de calefacción, calculado con un requisito de 40 W/m³, 300 m³, revestimiento de mayólica color cuero, sistema de ventilación forzada controlada electrónicamente, con posibilidad de alimentación de un sistema de calefacción por radiadores o por suelo radiante o de producción de A.C.S., con mando a distancia, compuesta de frontal (puerta, rejilla y puerta inferior) de fundición, hogar de ladrillos refractarios, quemador de fundición, cristal cerámico resistente a los 800°C, panel de control con pantalla de led, termostato-programador, empuñadura oculta para apertura, sistema de circulación de agua caliente con bomba y vaso de expansión y depósito para pellets de 41,5 litros. Incluso accesorios de conexión al conducto de evacuación de los productos de la combustión, sin incluir este conducto. Totalmente montada y conexionada.
Incluye: Replanteo de la estufa. Presentación de los elementos. Montaje de la estufa y sus accesorios. Conexión al conducto de evacuación.
Criterio de medición de proyecto: Número de unidades previstas, según documentación gráfica de Proyecto.
Criterio de medición de obra: Se medirá el número de unidades realmente ejecutadas según especificaciones de Proyecto.

| Código | Ud | Descripción | Rendimiento | Precio | Importe |
|---|---|---|---|---|---|
| mt38arc030hk | Ud | Estufa a pellets, potencia térmica nominal total de 4,7 a 12,2 kW (potencia térmica al aire 2,6 kW y potencia térmica al agua 9,5 kW), rendimiento 92%, volumen de calefacción, calculado con un requisito de 40 W/m³, 300 m³, revestimiento de mayólica color cuero, sistema de ventilación forzada controlada electrónicamente, con posibilidad de alimentación de un sistema de calefacción por radiadores o por suelo radiante o de producción de A.C.S., con mando a distancia, compuesta de frontal (puerta, rejilla y puerta inferior) de fundición, hogar de ladrillos refractarios, quemador de fundición, cristal cerámico resistente a los 800°C, panel de control con pantalla de led, termostato-programador, empuñadura oculta para apertura, sistema de circulación de agua caliente con bomba y vaso de expansión y depósito para pellets de 41,5 litros, según UNE-EN 13240. (material) | 1 | 3997.5 | 3997.500 |
| mt38arc600a | Ud | Puesta en marcha y formación en el manejo de estufa a pellets. (material) | 1 | 60 | 60.000 |
| mo004 | h | Oficial 1ª calefactor. (mano de obra) | 1.068 | 23.16 | 24.735 |
| mo103 | h | Ayudante calefactor. (mano de obra) | 1.068 | 21.75 | 23.229 |
| % | % | Costes directos complementarios | 2 % | 4105.464 | 82.109 |
|  |  | Costes directos |  |  | 4187.573 |

## Recursos

**mt38arc030hk** Ud Estufa a pellets
Datos técnicos: Coste energético 3997.521 MJ; Emisión de CO2 321.101 kg
Residuos:
- embalaje: re150101 Envases de papel y cartón. (componente de residuo); rendimiento 2.506 kg; Código LER 15 01 01; Masa del elemento 1 kg; Volumen 0.001333 m3
- embalaje: re170201 Madera. (componente de residuo); rendimiento 0.647 kg; Código LER 17 02 01; Masa del elemento 1 kg; Volumen 0.000909 m3
