# Cocina a leña

- Propiedad del archivo: CYPE Ingenieros S.A.
- Formato: FIEBDC-3/2016
- Programa: Generador de precios de la construcción. CYPE Ingenieros, S.A.
- Fecha: 08/03/2024
- Ámbito geográfico: Región de Murcia
- Divisa: EUR
- Costes indirectos: 3 %
- IVA: 21 %

## I Instalaciones

### IC Calefacción, refrigeración, climatización y A.C.S.

#### ICH Chimeneas, hogares, cocinas, cassettes insertables y estufas

**ICH050** Ud Cocina a leña.
Cocina a leña con producción de agua caliente, potencia térmica nominal total 15,2 kW (potencia térmica al aire 6,1 kW y potencia térmica al agua 9,1 kW), rendimiento 81,6%, volumen de calefacción, calculado con un requisito de 40 W/m³, 380 m³, revestimiento de cerámica color beige, ventilación por convección natural, con posibilidad de alimentación de un sistema de calefacción por radiadores o por suelo radiante o de producción de A.C.S., compuesta de hogar de fundición, cristal cerámico resistente a los 800°C, cajón de cenizas, aire primario y aire secundario regulables manualmente, sacude-parrilla de accionamiento exterior, placa de fundición para cocinar con anillas extraíbles, horno para cocinar de acero inoxidable con parrilla cromada, sistema de circulación de agua caliente con bomba y vaso de expansión y cristal de seguridad para niños. Incluso accesorios de conexión al conducto de evacuación de los productos de la combustión, sin incluir este conducto. Totalmente montada y conexionada.
Incluye: Replanteo de la cocina. Presentación de los elementos. Montaje de la cocina y sus accesorios. Conexión al conducto de evacuación.
Criterio de medición de proyecto: Número de unidades previstas, según documentación gráfica de Proyecto.
Criterio de medición de obra: Se medirá el número de unidades realmente ejecutadas según especificaciones de Proyecto.

| Código | Ud | Descripción | Rendimiento | Precio | Importe |
|---|---|---|---|---|---|
| mt38arc060ce | Ud | Cocina a leña con producción de agua caliente, potencia térmica nominal total 15,2 kW (potencia térmica al aire 6,1 kW y potencia térmica al agua 9,1 kW), rendimiento 81,6%, volumen de calefacción, calculado con un requisito de 40 W/m³, 380 m³, revestimiento de cerámica color beige, ventilación por convección natural, con posibilidad de alimentación de un sistema de calefacción por radiadores o por suelo radiante o de producción de A.C.S., compuesta de hogar de fundición, cristal cerámico resistente a los 800°C, cajón de cenizas, aire primario y aire secundario regulables manualmente, sacude-parrilla de accionamiento exterior, placa de fundición para cocinar con anillas extraíbles, horno para cocinar de acero inoxidable con parrilla cromada, sistema de circulación de agua caliente con bomba y vaso de expansión y cristal de seguridad para niños. (material) | 1 | 2291.25 | 2291.250 |
| mt38arc600c | Ud | Puesta en marcha y formación en el manejo de cocina a leña. (material) | 1 | 60 | 60.000 |
| mo004 | h | Oficial 1ª calefactor. (mano de obra) | 1.068 | 23.16 | 24.735 |
| mo103 | h | Ayudante calefactor. (mano de obra) | 1.068 | 21.75 | 23.229 |
| % | % | Costes directos complementarios | 2 % | 2399.214 | 47.984 |
|  |  | Costes directos |  |  | 2447.198 |
