# Chimenea francesa

- Propiedad del archivo: CYPE Ingenieros S.A.
- Formato: FIEBDC-3/2016
- Programa: Generador de precios de la construcción. CYPE Ingenieros, S.A.
- Fecha: 08/03/2024
- Ámbito geográfico: Región de Murcia
- Divisa: EUR
- Costes indirectos: 3 %
- IVA: 21 %

## I Instalaciones

### IC Calefacción, refrigeración, climatización y A.C.S.

#### ICH Chimeneas, hogares, cocinas, cassettes insertables y estufas

**ICH010** Ud Chimenea francesa.
Ejecución de chimenea de fuego abierto o chimenea francesa, realizada "in situ", compuesta de hogar abierto de fábrica de ladrillo cerámico refractario de 25x12x4 cm, recibido con mortero refractario, tipo G, según UNE-EN 998-2, compuesto por cemento aluminoso, aditivos y áridos silíceos, y campana de fábrica de ladrillo cerámico hueco hasta el forjado, recibido con mortero de cemento, industrial, M-5, con cámara. Incluso cortafuegos de chapa de acero regulable y revestimiento posterior de la cámara y conducto de humos con una primera capa de guarnecido con pasta de yeso de construcción B1 y una segunda capa de enlucido con pasta de yeso de aplicación en capa fina C6, sin incluir el suministro ni la colocación de los materiales que forman el revestimiento decorativo del hogar y constituyen el cuerpo de la chimenea ni el conducto para evacuación de los productos de la combustión. Totalmente montada y conexionada.
Incluye: Replanteo y trazado en el forjado de los tabiques a realizar. Colocación de las piezas por hiladas a nivel. Repaso de juntas y limpieza. Formación de cámara y conducto de evacuación de los productos de la combustión hasta el forjado. Preparación del soporte que se va a revestir. Amasado del yeso grueso. Extendido de la pasta de yeso grueso. Amasado del yeso fino. Regularización del revestimiento mediante la ejecución del enlucido, extendiendo la pasta de yeso fino sobre el paramento guarnecido. Conexión al conducto de evacuación.
Criterio de medición de proyecto: Número de unidades previstas, según documentación gráfica de Proyecto.
Criterio de medición de obra: Se medirá el número de unidades realmente ejecutadas según especificaciones de Proyecto.

| Código | Ud | Descripción | Rendimiento | Precio | Importe |
|---|---|---|---|---|---|
| mt05mre010k | Ud | Ladrillo cerámico refractario, 25x12x4 cm, según UNE-EN 771-1. (material) | 200 | 0.97 | 194.000 |
| mt09moc150b | kg | Mortero refractario, tipo G, según UNE-EN 998-2, compuesto por cemento aluminoso, aditivos y áridos silíceos. (material) | 0.13 | 0.69 | 0.090 |
| mt04lvc010a | Ud | Ladrillo cerámico hueco sencillo, para revestir, 24x11,5x4 cm, para uso en fábrica protegida (pieza P), densidad 780 kg/m³, según UNE-EN 771-1. (material) | 135 | 0.22 | 29.700 |
| mt04lvc010d | Ud | Ladrillo cerámico hueco triple, para revestir, 24x11,5x11,5 cm, para uso en fábrica protegida (pieza P), densidad 780 kg/m³, según UNE-EN 771-1. (material) | 23 | 0.35 | 8.050 |
| mt08aaa010a | m³ | Agua. (material) | 0.06 | 1.5 | 0.090 |
| mt09mif010ca | t | Mortero industrial para albañilería, de cemento, color gris, categoría M-5 (resistencia a compresión 5 N/mm²), suministrado en sacos, según UNE-EN 998-2. (material) | 0.33 | 53.48 | 17.648 |
| mt09pye010a | m³ | Pasta de yeso para aplicación en capa fina C6, según UNE-EN 13279-1. (material) | 0.03 | 166.7 | 5.001 |
| mt09pye010b | m³ | Pasta de yeso de construcción B1, según UNE-EN 13279-1. (material) | 0.17 | 148.5 | 25.245 |
| mt38www020 | Ud | Cortafuegos regulable de chapa de acero. (material) | 1 | 54.85 | 54.850 |
| mt38www010 | Ud | Material auxiliar para instalaciones de calefacción. (material) | 2 | 1.68 | 3.360 |
| mo020 | h | Oficial 1ª construcción. (mano de obra) | 23.5 | 22.53 | 529.455 |
| mo113 | h | Peón ordinario construcción. (mano de obra) | 24.438 | 21.19 | 517.841 |
| mo033 | h | Oficial 1ª yesero. (mano de obra) | 2.35 | 22.53 | 52.946 |
| mo071 | h | Ayudante yesero. (mano de obra) | 1.175 | 21.78 | 25.592 |
| % | % | Costes directos complementarios | 2 % | 1463.868 | 29.277 |
|  |  | Costes directos |  |  | 1493.145 |

Residuos:
- colocación: mt05mre010k Ladrillo cerámico refractario, 25x12x4 cm, según UNE-EN 771-1; factor de residuo 0.009
- colocación: mt09moc150b Mortero refractario, tipo G, según UNE-EN 998-2, compuesto por cemento aluminoso, aditivos y áridos silíceos; factor de residuo 0.0063
- colocación: mt04lvc010a; factor de residuo 0.0588
- colocación: mt04lvc010d; factor de residuo 0.03108
- colocación: mt09mif010ca; factor de residuo 0.0189
- colocación: mt09pye010a Pasta de yeso para aplicación en capa fina C6, según UNE-EN 13279-1; factor de residuo 0.015
- colocación: mt09pye010b Pasta de yeso de construcción B1, según UNE-EN 13279-1; factor de residuo 0.015

## Recursos

**mt05mre010k** Ud Ladrillo cerámico refractario, 25x12x4 cm, según UNE-EN 771-1
Datos técnicos: Coste energético 32.219 MJ; Emisión de CO2 1.546 kg; Código LER 17 01 02; Masa del elemento 2.72 kg; Volumen 0.002176 m3
Residuos:
- embalaje: re170201 Madera. (componente de residuo); rendimiento 0.005 kg; Código LER 17 02 01; Masa del elemento 1 kg; Volumen 0.000909 m3
- embalaje: re170203 Plástico. (componente de residuo); rendimiento 0.001 kg; Código LER 17 02 03; Masa del elemento 1 kg; Volumen 0.001667 m3

**mt09moc150b** kg Mortero refractario, tipo G, según UNE-EN 998-2, compuesto por cemento aluminoso, aditivos y áridos silíceos
Datos técnicos: Coste energético 2.394 MJ; Emisión de CO2 0.194 kg; Código LER 17 01 01; Masa del elemento 1 kg; Volumen 0.000667 m3
Residuos:
- embalaje: re150101 Envases de papel y cartón. (componente de residuo); rendimiento 0.014 kg; Código LER 15 01 01; Masa del elemento 1 kg; Volumen 0.001333 m3
- embalaje: re170201 Madera; rendimiento 0.001 kg
- embalaje: re170203 Plástico; rendimiento 0.003 kg

**mt04lvc010a** Ud Ladrillo cerámico hueco sencillo
Datos técnicos: Coste energético 5.202 MJ; Emisión de CO2 0.344 kg; Código LER 17 01 02; Masa del elemento 1.46 kg; Volumen 0.001168 m3
Residuos:
- embalaje: re170201 Madera; rendimiento 0.006 kg
- embalaje: re170203 Plástico; rendimiento 0.001 kg

**mt04lvc010d** Ud Ladrillo cerámico hueco triple
Datos técnicos: Coste energético 7.563 MJ; Emisión de CO2 0.435 kg; Código LER 17 01 02; Masa del elemento 1.9 kg; Volumen 0.00152 m3
Residuos:
- embalaje: re170201 Madera; rendimiento 0.014 kg
- embalaje: re170203 Plástico; rendimiento 0.001 kg

**mt08aaa010a** m³ Agua
Datos técnicos: Coste energético 60.000 MJ; Emisión de CO2 30.000 kg

**mt09mif010ca** t Mortero industrial para albañilería
Datos técnicos: Coste energético 2050.870 MJ; Emisión de CO2 177.583 kg; Código LER 17 01 01; Masa del elemento 1000 kg; Volumen 0.666667 m3
Residuos:
- embalaje: re150101 Envases de papel y cartón; rendimiento 8.571 kg
- embalaje: re170201 Madera; rendimiento 0.463 kg
- embalaje: re170203 Plástico; rendimiento 0.241 kg

**mt09pye010a** m³ Pasta de yeso para aplicación en capa fina C6, según UNE-EN 13279-1
Datos técnicos: Coste energético 3829.241 MJ; Emisión de CO2 183.696 kg; Código LER 17 08 02; Masa del elemento 1150 kg; Volumen 1.15 m3
Residuos:
- embalaje: re150101 Envases de papel y cartón; rendimiento 9 kg
- embalaje: re170201 Madera; rendimiento 0.421 kg
- embalaje: re170203 Plástico; rendimiento 0.9 kg

**mt09pye010b** m³ Pasta de yeso de construcción B1, según UNE-EN 13279-1
Datos técnicos: Coste energético 3829.241 MJ; Emisión de CO2 183.696 kg; Código LER 17 08 02; Masa del elemento 1150 kg; Volumen 1.15 m3
Residuos:
- embalaje: re150101 Envases de papel y cartón; rendimiento 9 kg
- embalaje: re170201 Madera; rendimiento 0.421 kg
- embalaje: re170203 Plástico; rendimiento 0.9 kg
