# Emisor eléctrico para sistema de calefacción por techo radiante, con falso techo registrable

- Propiedad del archivo: CYPE Ingenieros S.A.
- Formato: FIEBDC-3/2016
- Programa: Generador de precios de la construcción. CYPE Ingenieros, S.A.
- Fecha: 08/03/2024
- Ámbito geográfico: Región de Murcia
- Divisa: EUR
- Costes indirectos: 3 %
- IVA: 21 %

## I Instalaciones

### IC Calefacción, refrigeración, climatización y A.C.S.

#### ICM Emisores eléctricos para calefacción

**ICM051** Ud Emisor eléctrico para sistema de calefacción por techo radiante, con falso techo registrable.
Panel neutro, con placa Prima Armstrong, borde para perfilería vista y aislamiento de fibra de vidrio de 29,7 kg/m³, para sistema de calefacción por techo radiante, con falso techo registrable, dimensiones 600x600x55 mm, peso 1,8 kg.
Incluye: Colocación del emisor.
Criterio de medición de proyecto: Número de unidades previstas, según documentación gráfica de Proyecto.
Criterio de medición de obra: Se medirá el número de unidades realmente ejecutadas según especificaciones de Proyecto.

| Código | Ud | Descripción | Rendimiento | Precio | Importe |
|---|---|---|---|---|---|
| mt38ilo120asu | Ud | Panel neutro, con placa Prima Armstrong, borde para perfilería vista y aislamiento de fibra de vidrio de 29,7 kg/m³, para sistema de calefacción por techo radiante, con falso techo registrable, dimensiones 600x600x55 mm, peso 1,8 kg. (material) | 1 | 21.45 | 21.450 |
| mo004 | h | Oficial 1ª calefactor. (mano de obra) | 0.038 | 23.16 | 0.880 |
| mo103 | h | Ayudante calefactor. (mano de obra) | 0.019 | 21.75 | 0.413 |
| % | % | Costes directos complementarios | 2 % | 22.743 | 0.455 |
|  |  | Costes directos |  |  | 23.198 |
