# Línea de conexiones eléctricas para sistema de calefacción por techo o suelo radiantes

- Propiedad del archivo: CYPE Ingenieros S.A.
- Formato: FIEBDC-3/2016
- Programa: Generador de precios de la construcción. CYPE Ingenieros, S.A.
- Fecha: 08/03/2024
- Ámbito geográfico: Región de Murcia
- Divisa: EUR
- Costes indirectos: 3 %
- IVA: 21 %

## I Instalaciones

### IC Calefacción, refrigeración, climatización y A.C.S.

#### ICM Emisores eléctricos para calefacción

**ICM057** Ud Línea de conexiones eléctricas para sistema de calefacción por techo o suelo radiantes.
Línea de conexiones eléctricas rápidas (enchufes), para emisores eléctricos para sistema de calefacción por techo radiante, con falso techo continuo, con 6 conexiones eléctricas, separación entre cada grupo de dos conexiones 1200 mm, longitud total 10 m.
Incluye: Conexionado eléctrico con los emisores y con la red eléctrica suministradora. Comprobación de su correcto funcionamiento.
Criterio de medición de proyecto: Número de unidades previstas, según documentación gráfica de Proyecto.
Criterio de medición de obra: Se medirá el número de unidades realmente ejecutadas según especificaciones de Proyecto.

| Código | Ud | Descripción | Rendimiento | Precio | Importe |
|---|---|---|---|---|---|
| mt38ilo521fa | Ud | Línea de conexiones eléctricas rápidas (enchufes), para emisores eléctricos para sistema de calefacción por techo radiante, con falso techo continuo, con 6 conexiones eléctricas, separación entre cada grupo de dos conexiones 1200 mm, longitud total 10 m. (material) | 1 | 35.59 | 35.590 |
| mt35aia010a | m | Tubo curvable de PVC, corrugado, de color negro, de 16 mm de diámetro nominal, para canalización empotrada en obra de fábrica (paredes y techos). Resistencia a la compresión 320 N, resistencia al impacto 1 julio, temperatura de trabajo -5°C hasta 60°C, con grado de protección IP545 según UNE 20324, no propagador de la llama. Según UNE-EN 61386-1 y UNE-EN 61386-22. (material) | 2 | 0.37 | 0.740 |
| mo103 | h | Ayudante calefactor. (mano de obra) | 0.013 | 21.75 | 0.283 |
| % | % | Costes directos complementarios | 2 % | 36.613 | 0.732 |
|  |  | Costes directos |  |  | 37.345 |

Residuos:
- colocación: mt35aia010a; factor de residuo 0.0275

## Recursos

**mt35aia010a** m Tubo curvable de PVC
Datos técnicos: Coste energético 11.626 MJ; Emisión de CO2 0.577 kg; Código LER 17 02 03; Masa del elemento 0.12 kg; Volumen 0.0002 m3
