# Equipo de aire acondicionado con unidad interior de cassette, sistema aire-aire split 1x1

- Propiedad del archivo: CYPE Ingenieros S.A.
- Formato: FIEBDC-3/2016
- Programa: Generador de precios de la construcción. CYPE Ingenieros, S.A.
- Fecha: 08/03/2024
- Ámbito geográfico: Región de Murcia
- Divisa: EUR
- Costes indirectos: 3 %
- IVA: 21 %

## I Instalaciones

### IC Calefacción, refrigeración, climatización y A.C.S.

#### ICN Unidades autónomas de climatización

**ICN030** Ud Equipo de aire acondicionado con unidad interior de cassette, sistema aire-aire split 1x1.
Equipo de aire acondicionado, sistema aire-aire split 1x1, para gas R-32, bomba de calor, alimentación monofásica (230V/50Hz), potencia frigorífica nominal 2,55 kW (temperatura de bulbo seco en el interior 27°C, temperatura de bulbo húmedo en el interior 19°C, temperatura de bulbo seco en el exterior 35°C, temperatura de bulbo húmedo en el exterior 24°C), potencia calorífica nominal 3,45 kW (temperatura de bulbo seco en el interior 20°C, temperatura de bulbo húmedo en el exterior 6°C), SEER 6,1 (clase A+), SCOP 4,2 (clase A+), EER 4,25 (clase A), COP 4,11 (clase A), formado por una unidad interior de cassette, de 248x570x570 mm con panel decorativo de 35x700x700 mm, nivel sonoro (velocidad baja) 29 dBA, caudal de aire (velocidad ultra alta) 600 m³/h, con filtro, bomba de drenaje y control por cable, y una unidad exterior, de 595x780x290 mm, nivel sonoro 47 dBA y caudal de aire 1770 m³/h, con control de condensación. Incluso elementos antivibratorios y soportes de pared para apoyo de la unidad exterior y elementos para suspensión del techo para la unidad interior.
Criterio de valoración económica: El precio no incluye la canalización ni el cableado eléctrico de alimentación.
Incluye: Replanteo de las unidades. Colocación y fijación de la unidad interior. Colocación y fijación de la unidad exterior. Conexión a las líneas frigoríficas. Conexión a la red eléctrica. Colocación y fijación del tubo entre la unidad interior y el control remoto por cable. Tendido de cables entre la unidad interior y el control remoto por cable. Conexionado de cables entre la unidad interior y el control remoto por cable. Conexión a la red de desagüe. Puesta en marcha.
Criterio de medición de proyecto: Número de unidades previstas, según documentación gráfica de Proyecto.
Criterio de medición de obra: Se medirá el número de unidades realmente ejecutadas según especificaciones de Proyecto.

| Código | Ud | Descripción | Rendimiento | Precio | Importe |
|---|---|---|---|---|---|
| mt42mhi040af | Ud | Equipo de aire acondicionado, sistema aire-aire split 1x1, para gas R-32, bomba de calor, alimentación monofásica (230V/50Hz), potencia frigorífica nominal 2,55 kW (temperatura de bulbo seco en el interior 27°C, temperatura de bulbo húmedo en el interior 19°C, temperatura de bulbo seco en el exterior 35°C, temperatura de bulbo húmedo en el exterior 24°C), potencia calorífica nominal 3,45 kW (temperatura de bulbo seco en el interior 20°C, temperatura de bulbo húmedo en el exterior 6°C), SEER 6,1 (clase A+), SCOP 4,2 (clase A+), EER 4,25 (clase A), COP 4,11 (clase A), formado por una unidad interior de cassette, de 248x570x570 mm con panel decorativo de 35x700x700 mm, nivel sonoro (velocidad baja) 29 dBA, caudal de aire (velocidad ultra alta) 600 m³/h, con filtro, bomba de drenaje y control por cable, y una unidad exterior, de 595x780x290 mm, nivel sonoro 47 dBA y caudal de aire 1770 m³/h, con control de condensación. (material) | 1 | 1597.05 | 1597.050 |
| mt42mhi900 | m | Cable bus apantallado de 2 hilos, de 0,5 mm² de sección por hilo (material) | 3 | 0.8 | 2.400 |
| mt35aia090aa | m | Tubo rígido de PVC, enchufable, curvable en caliente, de color negro, de 16 mm de diámetro nominal, para canalización fija en superficie. Resistencia a la compresión 1250 N, resistencia al impacto 2 julios, temperatura de trabajo -5°C hasta 60°C, con grado de protección IP547 según UNE 20324, propiedades eléctricas: aislante, no propagador de la llama. Según UNE-EN 61386-1 y UNE-EN 61386-22. Incluso abrazaderas, elementos de sujeción y accesorios (curvas, manguitos, tes, codos y curvas flexibles). (material) | 3 | 1.23 | 3.690 |
| mt42www085 | Ud | Kit de soportes de pared, formado por juego de escuadras de 50x45 cm y cuatro amortiguadores de caucho, con sus tacos, tornillos, tuercas y arandelas correspondientes. (material) | 1 | 18.9 | 18.900 |
| mt42www090 | Ud | Kit de soportes para suspensión del techo, formado por cuatro varillas roscadas de acero galvanizado, con sus tacos, tuercas y arandelas correspondientes. (material) | 1 | 22 | 22.000 |
| mo005 | h | Oficial 1ª instalador de climatización. (mano de obra) | 2.136 | 23.16 | 49.470 |
| mo104 | h | Ayudante instalador de climatización. (mano de obra) | 2.136 | 21.75 | 46.458 |
| % | % | Costes directos complementarios | 2 % | 1739.968 | 34.799 |
|  |  | Costes directos |  |  | 1774.767 |

Residuos:
- colocación: mt42mhi900 Cable bus apantallado de 2 hilos, de 0,5 mm² de sección por hilo; factor de residuo 0.0165111
- colocación: mt35aia090aa; factor de residuo 0.0275

## Recursos

**mt42mhi900** m Cable bus apantallado de 2 hilos, de 0,5 mm² de sección por hilo
Datos técnicos: Coste energético 1.694 MJ; Emisión de CO2 0.087 kg; Código LER 17 04 11; Masa del elemento 0.045 kg; Volumen 0.00003 m3
Residuos:
- embalaje: re150101 Envases de papel y cartón. (componente de residuo); rendimiento 0.065 kg; Código LER 15 01 01; Masa del elemento 1 kg; Volumen 0.001333 m3

**mt35aia090aa** m Tubo rígido de PVC
Datos técnicos: Coste energético 11.626 MJ; Emisión de CO2 0.577 kg; Código LER 17 02 03; Masa del elemento 0.12 kg; Volumen 0.0002 m3
