# Chimenea modular metálica

- Propiedad del archivo: CYPE INGENIEROS, S.A.
- Formato: FIEBDC-3/2002
- Ámbito geográfico: Región de Murcia
- Divisa: EUR
- Costes indirectos: 3.00 %
- IVA: 21.00 %

**ICO050** m Chimenea modular metálica, de pared simple de acero inoxidable AISI 304, de 150 mm de diámetro interior, instalada en el interior del edificio, para caldera, calentador o acumulador mural con cámara de combustión atmosférica, a gas.
Chimenea colectiva modular metálica, formada por tubo de pared simple de acero inoxidable AISI 304, de 150 mm de diámetro interior, temperatura de trabajo de 250°C y puntas de temperatura de hasta 300°C, instalada en el interior del edificio, para evacuación de los productos de la combustión de la caldera, calentador o acumulador mural con cámara de combustión atmosférica, a gas. Incluso tes, codos, adaptadores, abrazaderas, soportes murales, módulos finales y demás accesorios necesarios. Totalmente montada, conexionada y probada.
Incluye: Replanteo y trazado de la chimenea. Presentación de tubos y accesorios. Montaje de la chimenea. Fijación de la chimenea al paramento. Realización de pruebas de servicio.
Criterio de medición de proyecto: Longitud medida desde el arranque del conducto hasta la parte superior del deflector, según documentación gráfica de Proyecto.
Criterio de medición de obra: Se medirá, desde el arranque del conducto hasta la parte superior del módulo final, la longitud realmente ejecutada según especificaciones de Proyecto.

| Código | Ud | Descripción | Rendimiento | Precio | Importe |
|---|---|---|---|---|---|
| mt20cmn031a | Ud | Material auxiliar para montaje y sujeción a la obra de los tubos de pared simple de acero inoxidable AISI 304, de 150 mm de diámetro interior. (material) | 1.000 | 1.35 | 1.35 |
| mt20cmn030ac | m | Tubo de pared simple de acero inoxidable AISI 304, de 150 mm de diámetro interior, temperatura de trabajo de 250°C y puntas de temperatura de hasta 300°C, según UNE-EN 1856-1, con el precio incrementado el 10% en concepto de accesorios, piezas especiales y módulos finales. (material) | 1.000 | 29.64 | 29.64 |
| mo004 | h | Oficial 1ª calefactor. (mano de obra) | 0.412 | 19.48 | 8.03 |
| mo103 | h | Ayudante calefactor. (mano de obra) | 0.412 | 18.16 | 7.48 |
| % | % | Costes directos complementarios | 2 % | 46.50 | 0.93 |
|  |  | Costes directos |  |  | 47.43 |
