# Módulo purificador del aire para recuperador de calor aire-aire

- Propiedad del archivo: CYPE Ingenieros S.A.
- Formato: FIEBDC-3/2016
- Programa: Generador de precios de la construcción. CYPE Ingenieros, S.A.
- Fecha: 08/03/2024
- Ámbito geográfico: Región de Murcia
- Divisa: EUR
- Costes indirectos: 3 %
- IVA: 21 %

## I Instalaciones

### IC Calefacción, refrigeración, climatización y A.C.S.

#### ICR Sistemas de conducción de aire

**ICR127** Ud Módulo purificador del aire para recuperador de calor aire-aire.
Módulo purificador del aire para recuperador de calor aire-aire, con destrucción de la carga viral y bacteriana, eliminación de contaminantes y reducción de olores desagradables, mediante ionizador de plasma por fotocatálisis con lámpara de rayos UV, rango de caudal de aire de 2500 a 4000 m³/h, caudal de aire nominal 3100 m³/h, caudal de aire mínimo 2000 m³/h, caudal de aire máximo 4000 m³/h, pérdida de carga sin filtro 10 Pa, pérdida de carga con filtro 90 Pa, consumo eléctrico sin filtro 40 W, consumo eléctrico con filtro 200 W, alimentación monofásica a 230 V, reducción media de la carga viral mayor del 98%, reducción de la carga bacteriana mayor del 97% y reducción media de los compuestos orgánicos volátiles del 50%.
Incluye: Colocación y fijación. Conexionado y comprobación de su correcto funcionamiento.
Criterio de medición de proyecto: Número de unidades previstas, según documentación gráfica de Proyecto.
Criterio de medición de obra: Se medirá el número de unidades realmente ejecutadas según especificaciones de Proyecto.

| Código | Ud | Descripción | Rendimiento | Precio | Importe |
|---|---|---|---|---|---|
| mt42lmf605m | Ud | Módulo purificador del aire para recuperador de calor aire-aire, con destrucción de la carga viral y bacteriana, eliminación de contaminantes y reducción de olores desagradables, mediante ionizador de plasma por fotocatálisis con lámpara de rayos UV, rango de caudal de aire de 2500 a 4000 m³/h, caudal de aire nominal 3100 m³/h, caudal de aire mínimo 2000 m³/h, caudal de aire máximo 4000 m³/h, pérdida de carga sin filtro 10 Pa, pérdida de carga con filtro 90 Pa, consumo eléctrico sin filtro 40 W, consumo eléctrico con filtro 200 W, alimentación monofásica a 230 V, reducción media de la carga viral mayor del 98%, reducción de la carga bacteriana mayor del 97% y reducción media de los compuestos orgánicos volátiles del 50%. (material) | 1 | 10842 | 10842.000 |
| mo005 | h | Oficial 1ª instalador de climatización. (mano de obra) | 0.215 | 23.16 | 4.979 |
| mo104 | h | Ayudante instalador de climatización. (mano de obra) | 0.215 | 21.75 | 4.676 |
| % | % | Costes directos complementarios | 2 % | 10851.655 | 217.033 |
|  |  | Costes directos |  |  | 11068.688 |
