# Ventilador de impulso

- Propiedad del archivo: CYPE Ingenieros S.A.
- Formato: FIEBDC-3/2016
- Programa: Generador de precios de la construcción. CYPE Ingenieros, S.A.
- Fecha: 08/03/2024
- Ámbito geográfico: Región de Murcia
- Divisa: EUR
- Costes indirectos: 3 %
- IVA: 21 %

## I Instalaciones

### IC Calefacción, refrigeración, climatización y A.C.S.

#### ICR Sistemas de conducción de aire

**ICR005** Ud Ventilador de impulso.
Ventilador helicoidal tubular de impulso con hélice reversible de aluminio, motor de una velocidad para alimentación trifásica a 400 V y 50 Hz de frecuencia, camisa de acero galvanizado en caliente, dos soportes de pie, dos silenciadores cilíndricos, dos rejillas de protección y caja de bornes exterior, de 2790 r.p.m., potencia absorbida 0,75 kW, caudal máximo 4500 m³/h, nivel de presión sonora 71 dBA, para trabajar inmerso a 400°C durante dos horas, según UNE-EN 12101-3. Incluso accesorios y elementos de fijación.
Incluye: Replanteo. Colocación y fijación. Conexionado y comprobación de su correcto funcionamiento.
Criterio de medición de proyecto: Número de unidades previstas, según documentación gráfica de Proyecto.
Criterio de medición de obra: Se medirá el número de unidades realmente ejecutadas según especificaciones de Proyecto.

| Código | Ud | Descripción | Rendimiento | Precio | Importe |
|---|---|---|---|---|---|
| mt42vsp340aa | Ud | Ventilador helicoidal tubular de impulso con hélice reversible de aluminio, motor de una velocidad para alimentación trifásica a 400 V y 50 Hz de frecuencia, camisa de acero galvanizado en caliente, dos soportes de pie, dos silenciadores cilíndricos, dos rejillas de protección y caja de bornes exterior, de 2790 r.p.m., potencia absorbida 0,75 kW, caudal máximo 4500 m³/h, nivel de presión sonora 71 dBA, para trabajar inmerso a 400°C durante dos horas, según UNE-EN 12101-3. (material) | 1 | 3738.35 | 3738.350 |
| mt42vsp950a | Ud | Accesorios y elementos de fijación de ventilador helicoidal tubular de impulso. (material) | 1 | 173.94 | 173.940 |
| mo011 | h | Oficial 1ª montador. (mano de obra) | 4.304 | 23.16 | 99.681 |
| mo080 | h | Ayudante montador. (mano de obra) | 4.304 | 21.78 | 93.741 |
| % | % | Costes directos complementarios | 2 % | 4105.712 | 82.114 |
|  |  | Costes directos |  |  | 4187.826 |

## Recursos

**mt42vsp340aa** Ud Ventilador helicoidal tubular de impulso con hélice reversible de aluminio
Datos técnicos: Coste energético 2840.875 MJ; Emisión de CO2 241.101 kg
Residuos:
- embalaje: re150101 Envases de papel y cartón. (componente de residuo); rendimiento 1.584 kg; Código LER 15 01 01; Masa del elemento 1 kg; Volumen 0.001333 m3
