# Rejilla de retorno

- Propiedad del archivo: CYPE Ingenieros S.A.
- Formato: FIEBDC-3/2016
- Programa: Generador de precios de la construcción. CYPE Ingenieros, S.A.
- Fecha: 08/03/2024
- Ámbito geográfico: Región de Murcia
- Divisa: EUR
- Costes indirectos: 3 %
- IVA: 21 %

## I Instalaciones

### IC Calefacción, refrigeración, climatización y A.C.S.

#### ICR Sistemas de conducción de aire

**ICR050** Ud Rejilla de retorno.
Rejilla de retorno, de aluminio extruido, anodizado color natural E6-C-0, con lamas horizontales regulables individualmente, de 625x125 mm, fijación oculta (con marco de montaje de chapa de acero galvanizado), montada en pared. Incluso accesorios de montaje y elementos de fijación.
Incluye: Replanteo. Montaje y fijación de la rejilla.
Criterio de medición de proyecto: Número de unidades previstas, según documentación gráfica de Proyecto.
Criterio de medición de obra: Se medirá el número de unidades realmente ejecutadas según especificaciones de Proyecto.

| Código | Ud | Descripción | Rendimiento | Precio | Importe |
|---|---|---|---|---|---|
| mt42trx010aae | Ud | Rejilla de retorno, de aluminio extruido, anodizado color natural E6-C-0, con lamas horizontales regulables individualmente, de 625x125 mm, fijación oculta (con marco de montaje de chapa de acero galvanizado). (material) | 1 | 46.05 | 46.050 |
| mo005 | h | Oficial 1ª instalador de climatización. (mano de obra) | 0.245 | 23.16 | 5.674 |
| mo104 | h | Ayudante instalador de climatización. (mano de obra) | 0.245 | 21.75 | 5.329 |
| % | % | Costes directos complementarios | 2 % | 57.053 | 1.141 |
|  |  | Costes directos |  |  | 58.194 |

## Recursos

**mt42trx010aae** Ud Rejilla de retorno
Datos técnicos: Coste energético 52.307 MJ; Emisión de CO2 3.732 kg
Residuos:
- embalaje: re150101 Envases de papel y cartón. (componente de residuo); rendimiento 0.098 kg; Código LER 15 01 01; Masa del elemento 1 kg; Volumen 0.001333 m3
- embalaje: re170203 Plástico. (componente de residuo); rendimiento 0.049 kg; Código LER 17 02 03; Masa del elemento 1 kg; Volumen 0.001667 m3
