# Equipo aire-agua bomba de calor no reversible

- Propiedad del archivo: CYPE Ingenieros S.A.
- Formato: FIEBDC-3/2016
- Programa: Generador de precios de la construcción. CYPE Ingenieros, S.A.
- Fecha: 07/07/2023
- Ámbito geográfico: Región de Murcia
- Divisa: EUR
- Costes indirectos: 3 %
- IVA: 21 %

## I Instalaciones

### IC Calefacción, refrigeración, climatización y A.C.S.

#### ICV Unidades centralizadas para calefacción, refrigeración, climatización y A.C.S.

**ICV037** Ud Equipo aire-agua bomba de calor no reversible.
Equipo aire-agua bomba de calor, formado por unidad exterior bomba de calor, para gas R-410A, con compresor scroll, alimentación monofásica (230V/50Hz), potencia calorífica 11 kW, COP 3,08 y consumo eléctrico 3,57 kW, con temperatura de bulbo seco del aire exterior 7°C y temperatura de salida del agua de la unidad interior 65°C, potencia calorífica 11 kW, COP 4,22 y consumo eléctrico 2,61 kW, con temperatura de bulbo seco del aire exterior 7°C y temperatura de salida del agua de la unidad interior 35°C, potencia calorífica 11 kW, COP 2,5 y consumo eléctrico 4,4 kW, con temperatura de bulbo seco del aire exterior 7°C y temperatura de salida del agua de la unidad interior 80°C, potencia sonora 68 dBA, presión sonora 52 dBA, dimensiones 1345x900x320 mm, peso 120 kg, diámetro de conexión de la tubería de gas 5/8", diámetro de conexión de la tubería de líquido 3/8", rango de funcionamiento de temperatura del aire exterior en calefacción desde -20 hasta 20°C, rango de funcionamiento de temperatura del aire exterior en producción de A.C.S., en combinación con unidad interior, desde -20 hasta 35°C, clase de eficiencia energética en calefacción A+, unidad interior, para gas R-410A y R-134a, dimensiones 705x600x695 mm, presión sonora en modo normal/silencioso: 43/40 dBA, peso 144 kg, rango de temperatura de salida de agua para calefacción desde 25 hasta 80°C, rango de temperatura de salida de agua para producción de A.C.S. desde 45 hasta 75°C. Totalmente montada, conexionada y puesta en marcha por la empresa instaladora para la comprobación de su correcto funcionamiento.
Criterio de valoración económica: El precio no incluye los elementos antivibratorios de suelo.
Incluye: Replanteo de la unidad. Colocación y fijación de la unidad y sus accesorios. Conexionado con las redes de conducción de agua, eléctrica y de recogida de condensados. Puesta en marcha.
Criterio de medición de proyecto: Número de unidades previstas, según documentación gráfica de Proyecto.
Criterio de medición de obra: Se medirá el número de unidades realmente ejecutadas según especificaciones de Proyecto.

| Código | Ud | Descripción | Rendimiento | Precio | Importe |
|---|---|---|---|---|---|
| mt42dai353a | Ud | Unidad exterior bomba de calor, para gas R-410A, con compresor scroll, alimentación monofásica (230V/50Hz), potencia calorífica 11 kW, COP 3,08 y consumo eléctrico 3,57 kW, con temperatura de bulbo seco del aire exterior 7°C y temperatura de salida del agua de la unidad interior 65°C, potencia calorífica 11 kW, COP 4,22 y consumo eléctrico 2,61 kW, con temperatura de bulbo seco del aire exterior 7°C y temperatura de salida del agua de la unidad interior 35°C, potencia calorífica 11 kW, COP 2,5 y consumo eléctrico 4,4 kW, con temperatura de bulbo seco del aire exterior 7°C y temperatura de salida del agua de la unidad interior 80°C, potencia sonora 68 dBA, presión sonora 52 dBA, dimensiones 1345x900x320 mm, peso 120 kg, diámetro de conexión de la tubería de gas 5/8", diámetro de conexión de la tubería de líquido 3/8", rango de funcionamiento de temperatura del aire exterior en calefacción desde -20 hasta 20°C, rango de funcionamiento de temperatura del aire exterior en producción de A.C.S., en combinación con unidad interior, desde -20 hasta 35°C, clase de eficiencia energética en calefacción A+. (material) | 1 | 4987.13 | 4987.130 |
| mt42dai361a | Ud | Unidad interior, para gas R-410A y R-134a, dimensiones 705x600x695 mm, presión sonora en modo normal/silencioso: 43/40 dBA, peso 144 kg, rango de temperatura de salida de agua para calefacción desde 25 hasta 80°C, rango de temperatura de salida de agua para producción de A.C.S. desde 45 hasta 75°C. (material) | 1 | 5447.33 | 5447.330 |
| mt37sve010e | Ud | Válvula de esfera de latón niquelado para roscar de 1 1/4". (material) | 2 | 16.78 | 33.560 |
| mo005 | h | Oficial 1ª instalador de climatización. (mano de obra) | 3.36 | 22.41 | 75.298 |
| mo104 | h | Ayudante instalador de climatización. (mano de obra) | 3.36 | 21.04 | 70.694 |
| % | % | Costes directos complementarios | 2 % | 10614.012 | 212.280 |
|  |  | Costes directos |  |  | 10826.292 |

## Recursos

**mt42dai353a** Ud Unidad exterior bomba de calor
Datos técnicos: Coste energético 5270.448 MJ; Emisión de CO2 308.558 kg
Residuos:
- embalaje: re150101 Envases de papel y cartón. (componente de residuo); rendimiento 2.621 kg; Código LER 15 01 01; Masa del elemento 1 kg; Volumen 0.001333 m3
- embalaje: re170201 Madera. (componente de residuo); rendimiento 0.661 kg; Código LER 17 02 01; Masa del elemento 1 kg; Volumen 0.000909 m3

**mt37sve010e** Ud Válvula de esfera de latón niquelado para roscar de 1 1/4"
Datos técnicos: Coste energético 1282.649 MJ; Emisión de CO2 86.201 kg
Residuos:
- embalaje: re150101 Envases de papel y cartón; rendimiento 0.072 kg
