# FIEBDC-3

- Propiedad del archivo: CYPE INGENIEROS, S.A.
- Formato: FIEBDC-3/2002
- Ámbito geográfico: Región de Murcia
- Divisa: EUR
- Costes indirectos: 3.00 %
- IVA: 21.00 %

| Código | Ud | Descripción | Precio |
|---|---|---|---|
| mo008 | h | Oficial 1ª fontanero. (mano de obra) | 17.97 |
| mo107 | h | Ayudante fontanero. (mano de obra) | 16.67 |

**IFW070** Ud Arqueta prefabricada de polipropileno, de dimensiones interiores 55x55x55, con tapa, para alojamiento de la válvula.
Suministro y montaje de arqueta enterrada, de dimensiones interiores 55x55x55, prefabricada de polipropileno, sobre solera de hormigón en masa HM-20/B/20/I de 15 cm de espesor, con tapa prefabricada de PVC, para alojamiento de la válvula. Incluso formación de agujeros para el paso de los tubos. Totalmente montada, sin incluir la excavación ni el relleno del trasdós.
Incluye: Replanteo de la arqueta. Eliminación de las tierras sueltas del fondo de la excavación. Vertido y compactación del hormigón en formación de solera. Colocación de la arqueta prefabricada. Formación de agujeros para el paso de los tubos. Conexionado. Colocación de la tapa. Eliminación de restos, limpieza final y retirada de escombros. Carga de escombros sobre camión o contenedor.
Criterio de medición de proyecto: Número de unidades previstas, según documentación gráfica de Proyecto.
Criterio de medición de obra: Se medirá el número de unidades realmente ejecutadas según especificaciones de Proyecto.

| Código | Ud | Descripción | Rendimiento | Precio | Importe |
|---|---|---|---|---|---|
| mt10hmf010Mm | m³ | Hormigón HM-20/B/20/I, fabricado en central. (material) | 0.108 | 62.16 | 6.71 |
| mt11arp100c | Ud | Arqueta de polipropileno, 55x55x55 cm. (material) | 1.000 | 97.50 | 97.50 |
| mt08aaa010a | m³ | Agua. (material) | 0.008 | 1.50 | 0.01 |
| mt09mif010la | t | Mortero industrial para albañilería, de cemento, color gris, con aditivo hidrófugo, categoría M-15 (resistencia a compresión 15 N/mm²), suministrado en sacos, según UNE-EN 998-2. (material) | 0.043 | 39.80 | 1.71 |
| mt11arp050i | Ud | Tapa de PVC, para arquetas de fontanería de 55x55 cm. (material) | 1.000 | 114.69 | 114.69 |
| mo020 | h | Oficial 1ª construcción. (mano de obra) | 0.549 | 17.39 | 9.55 |
| mo113 | h | Peón ordinario construcción. (mano de obra) | 0.406 | 16.13 | 6.55 |
| % | % | Costes directos complementarios | 2 % | 236.72 | 4.73 |
|  |  | Costes directos |  |  | 241.45 |
