# Colector

- Propiedad del archivo: CYPE Ingenieros S.A.
- Formato: FIEBDC-3/2016
- Programa: Generador de precios de la construcción. CYPE Ingenieros, S.A.
- Fecha: 08/03/2024
- Ámbito geográfico: Región de Murcia
- Divisa: EUR
- Costes indirectos: 3 %
- IVA: 21 %

## I Instalaciones

### IG Gases combustibles

#### IGI Instalación interior

**IGI025** Ud Colector.
Colector de cobre, con entrada de 3/4" de diámetro y cuatro derivaciones de 1/2" de diámetro, para unión roscada y manómetro de acero inoxidable. Incluso, elementos de montaje y demás accesorios necesarios para su correcto funcionamiento.
Incluye: Replanteo. Colocación y fijación del colector. Montaje, conexionado y comprobación de su correcto funcionamiento.
Criterio de medición de proyecto: Número de unidades previstas, según documentación gráfica de Proyecto.
Criterio de medición de obra: Se medirá el número de unidades realmente ejecutadas según especificaciones de Proyecto.

| Código | Ud | Descripción | Rendimiento | Precio | Importe |
|---|---|---|---|---|---|
| mt43acc010c | Ud | Colector de cobre, con entrada de 3/4" de diámetro y cuatro derivaciones de 1/2" de diámetro, para unión roscada. (material) | 1 | 82.55 | 82.550 |
| mt43acc020 | Ud | Manómetro de acero inoxidable para una presión de 0 a 600 mbar, de 100 mm de diámetro, rosca de conexión de 1/2" y precisión del 0,5%. (material) | 1 | 94.58 | 94.580 |
| mo010 | h | Oficial 1ª instalador de gas. (mano de obra) | 0.342 | 23.16 | 7.921 |
| mo109 | h | Ayudante instalador de gas. (mano de obra) | 0.342 | 21.75 | 7.439 |
| % | % | Costes directos complementarios | 2 % | 192.490 | 3.850 |
|  |  | Costes directos |  |  | 196.340 |

## Recursos

**mt43acc010c** Ud Colector de cobre, con entrada de 3/4" de diámetro y cuatro derivaciones de 1/2" de diámetro, para unión roscada
Datos técnicos: Coste energético 32.844 MJ; Emisión de CO2 0.693 kg
Residuos:
- embalaje: re150101 Envases de papel y cartón. (componente de residuo); rendimiento 0.072 kg; Código LER 15 01 01; Masa del elemento 1 kg; Volumen 0.001333 m3

**mt43acc020** Ud Manómetro de acero inoxidable para una presión de 0 a 600 mbar
Datos técnicos: Coste energético 11.944 MJ; Emisión de CO2 1.811 kg
Residuos:
- embalaje: re150101 Envases de papel y cartón; rendimiento 0.072 kg
