# Válvula de gas

- Propiedad del archivo: CYPE Ingenieros S.A.
- Formato: FIEBDC-3/2016
- Programa: Generador de precios de la construcción. CYPE Ingenieros, S.A.
- Fecha: 08/03/2024
- Ámbito geográfico: Región de Murcia
- Divisa: EUR
- Costes indirectos: 3 %
- IVA: 21 %

## I Instalaciones

### IG Gases combustibles

#### IGW Elementos

**IGW020** Ud Válvula de gas.
Llave de esfera de acero inoxidable con mando de palanca, con bridas en ambos lados de 5" de diámetro, PN=16 bar.
Incluye: Montaje, conexionado y comprobación de su correcto funcionamiento.
Criterio de medición de proyecto: Número de unidades previstas, según documentación gráfica de Proyecto.
Criterio de medición de obra: Se medirá el número de unidades realmente ejecutadas según especificaciones de Proyecto.

| Código | Ud | Descripción | Rendimiento | Precio | Importe |
|---|---|---|---|---|---|
| mt43acv120c | Ud | Llave de esfera de acero inoxidable con mando de palanca, con bridas en ambos lados de 5" de diámetro, PN=16 bar. (material) | 1 | 1336.88 | 1336.880 |
| mo010 | h | Oficial 1ª instalador de gas. (mano de obra) | 0.748 | 23.16 | 17.324 |
| mo109 | h | Ayudante instalador de gas. (mano de obra) | 0.748 | 21.75 | 16.269 |
| % | % | Costes directos complementarios | 2 % | 1370.473 | 27.409 |
|  |  | Costes directos |  |  | 1397.882 |

## Recursos

**mt43acv120c** Ud Llave de esfera de acero inoxidable con mando de palanca, con bridas en ambos lados de 5" de diámetro, PN=16 bar
Datos técnicos: Coste energético 3171.538 MJ; Emisión de CO2 466.273 kg
Residuos:
- embalaje: re150101 Envases de papel y cartón. (componente de residuo); rendimiento 0.086 kg; Código LER 15 01 01; Masa del elemento 1 kg; Volumen 0.001333 m3
