# Luminaria de pie

- Propiedad del archivo: CYPE Ingenieros S.A.
- Formato: FIEBDC-3/2016
- Programa: Generador de precios de la construcción. CYPE Ingenieros, S.A.
- Fecha: 07/07/2023
- Ámbito geográfico: Región de Murcia
- Divisa: EUR
- Costes indirectos: 3 %
- IVA: 21 %

## I Instalaciones

### II Iluminación

#### III Interior

**III180** Ud Luminaria de pie.
Luminaria de pie orientable, de 725x220x55 mm, para 1 lámpara fluorescente TC-L de 55 W, con cuerpo de luminaria de aluminio, imitación titanio; difusor acrílico microprismático de luz directa y difusor acrílico transparente de luz indirecta; protección IP20 y aislamiento clase F; detector de movimiento; interruptor con célula fotoeléctrica, mástil de 1,8 m de altura y base cuadrada de acero inoxidable. Incluso lámparas.
Incluye: Montaje, conexionado y comprobación de su correcto funcionamiento.
Criterio de medición de proyecto: Número de unidades previstas, según documentación gráfica de Proyecto.
Criterio de medición de obra: Se medirá el número de unidades realmente ejecutadas según especificaciones de Proyecto.

| Código | Ud | Descripción | Rendimiento | Precio | Importe |
|---|---|---|---|---|---|
| mt34lyd150a | Ud | Luminaria de pie orientable, de 725x220x55 mm, para 1 lámpara fluorescente TC-L de 55 W, con cuerpo de luminaria de aluminio, imitación titanio; difusor acrílico microprismático de luz directa y difusor acrílico transparente de luz indirecta; protección IP20 y aislamiento clase F; detector de movimiento; interruptor con célula fotoeléctrica, mástil de 1,8 m de altura y base cuadrada de acero inoxidable. (material) | 1 | 805.49 | 805.490 |
| mt34tuf020j | Ud | Lámpara fluorescente compacta TC-L de 55 W. (material) | 1 | 6.35 | 6.350 |
| mo003 | h | Oficial 1ª electricista. (mano de obra) | 0.107 | 22.41 | 2.398 |
| mo102 | h | Ayudante electricista. (mano de obra) | 0.107 | 21.04 | 2.251 |
| % | % | Costes directos complementarios | 2 % | 816.489 | 16.330 |
|  |  | Costes directos |  |  | 832.819 |

## Recursos

**mt34lyd150a** Ud Luminaria de pie orientable
Datos técnicos: Coste energético 57.702 MJ; Emisión de CO2 3.954 kg
Residuos:
- embalaje: re150101 Envases de papel y cartón. (componente de residuo); rendimiento 0.18 kg; Código LER 15 01 01; Masa del elemento 1 kg; Volumen 0.001333 m3
- embalaje: re170203 Plástico. (componente de residuo); rendimiento 0.09 kg; Código LER 17 02 03; Masa del elemento 1 kg; Volumen 0.001667 m3
