# Suministro e instalación de sistema de sellado de junta de dilatación vertical en muro

- Propiedad del archivo: CYPE INGENIEROS, S.A.
- Formato: FIEBDC-3/2002
- Ámbito geográfico: Región de Murcia
- Divisa: EUR
- Costes indirectos: 3.00 %
- IVA: 21.00 %

**IOJ002** m Suministro e instalación de sistema de sellado de junta de dilatación vertical en muro, con una anchura media de junta de 6 mm, para protección pasiva contra incendios y garantizar la resistencia al fuego EI 180, formado por material de relleno de panel rígido de lana mineral, según UNE-EN 13162, no revestido, de 40 mm de espesor, resistencia térmica 1,1 m²K/W, conductividad térmica 0,035 W/(mK), recubierto por ambas caras por una capa de 6 mm de espesor de sellador elástico de silicona con propiedades ignífugas, color blanco.
Suministro e instalación de sistema de sellado de junta de dilatación vertical en muro, con una anchura media de junta de 6 mm, para protección pasiva contra incendios y garantizar la resistencia al fuego EI 180, formado por material de relleno de panel rígido de lana mineral, según UNE-EN 13162, no revestido, de 40 mm de espesor, resistencia térmica 1,1 m²K/W, conductividad térmica 0,035 W/(mK), recubierto por ambas caras por una capa de 6 mm de espesor de sellador elástico de silicona con propiedades ignífugas, color blanco.
Incluye: Limpieza y preparación de la junta. Inserción del material de relleno. Aplicación del sellador. Alisado con espátula. Limpieza final.
Criterio de medición de proyecto: Longitud medida según documentación gráfica de Proyecto.
Criterio de medición de obra: Se medirá la longitud realmente ejecutada según especificaciones de Proyecto.

| Código | Ud | Descripción | Rendimiento | Precio | Importe |
|---|---|---|---|---|---|
| mt16lra010b | m² | Panel rígido de lana mineral, según UNE-EN 13162, no revestido, de 40 mm de espesor, resistencia térmica 1,1 m²K/W, conductividad térmica 0,035 W/(mK). (material) | 0.041 | 11.11 | 0.46 |
| mt41phi020a | Ud | Cartucho de 310 ml de sellador elástico de silicona con propiedades ignífugas, color blanco, para sellado de juntas y aberturas lineales. (material) | 0.232 | 15.70 | 3.64 |
| mo113 | h | Peón ordinario construcción. (mano de obra) | 0.108 | 16.33 | 1.76 |
| % | % | Costes directos complementarios | 2 % | 5.86 | 0.12 |
|  |  | Costes directos |  |  | 5.98 |
