# Suministro e instalación de sistema de sellado de paso de cables con aislamiento

- Propiedad del archivo: CYPE INGENIEROS, S.A.
- Formato: FIEBDC-3/2002
- Ámbito geográfico: Región de Murcia
- Divisa: EUR
- Costes indirectos: 3.00 %
- IVA: 21.00 %

**IOJ003** Ud Suministro e instalación de sistema de sellado de paso de cables con aislamiento, de diámetro exterior menor o igual de 21 mm, en muro, de 100 mm de espesor, a través de una abertura de 100 mm de anchura y 100 mm de altura, para protección pasiva contra incendios y garantizar la resistencia al fuego EI 120, formado por material de relleno de nódulos de lana de roca, de 45 kg/m³ de densidad, recubierto por ambas caras por una capa de 25 mm de espesor de masilla intumescente con propiedades ignífugas, color gris antracita.
Suministro e instalación de sistema de sellado de paso de cables con aislamiento, de diámetro exterior menor o igual de 21 mm, en muro, de 100 mm de espesor, a través de una abertura de 100 mm de anchura y 100 mm de altura, para protección pasiva contra incendios y garantizar la resistencia al fuego EI 120, formado por material de relleno de nódulos de lana de roca, de 45 kg/m³ de densidad, recubierto por ambas caras por una capa de 25 mm de espesor de masilla intumescente con propiedades ignífugas, color gris antracita.
Incluye: Limpieza y preparación del paramento. Inserción del material de relleno. Aplicación del sellador. Alisado con espátula. Limpieza final.
Criterio de medición de proyecto: Número de unidades previstas, según documentación gráfica de Proyecto.
Criterio de medición de obra: Se medirá el número de unidades realmente ejecutadas según especificaciones de Proyecto.

| Código | Ud | Descripción | Rendimiento | Precio | Importe |
|---|---|---|---|---|---|
| mt16lra011a | kg | Nódulos de lana de roca, de 45 kg/m³ de densidad, para relleno de hendiduras y juntas. (material) | 0.022 | 2.42 | 0.05 |
| mt41phi040a | Ud | Cartucho de 310 ml de masilla intumescente con propiedades ignífugas, color gris antracita, para sellado de juntas y aberturas. (material) | 1.611 | 12.26 | 19.75 |
| mo113 | h | Peón ordinario construcción. (mano de obra) | 0.323 | 16.33 | 5.27 |
| % | % | Costes directos complementarios | 2 % | 25.07 | 0.50 |
|  |  | Costes directos |  |  | 25.57 |
