# Carpintería de aluminio anodizado natural para puerta practicable con chapa opaca, perfilería para tres o más hojas, serie S-40x40, con marca de calidad EWAA-EURAS (QUALANOD)

- Propiedad del archivo: CYPE INGENIEROS, S.A.
- Formato: FIEBDC-3/2002
- Ámbito geográfico: Región de Murcia
- Divisa: EUR
- Costes indirectos: 3.00 %
- IVA: 21.00 %

**LPI020** m² Carpintería de aluminio anodizado natural para puerta practicable con chapa opaca, perfilería para tres o más hojas, serie S-40x40, con marca de calidad EWAA-EURAS (QUALANOD).
Suministro y montaje de carpintería de aluminio anodizado natural para puerta practicable con chapa opaca, perfilería para tres o más hojas, serie S-40x40, con marca de calidad EWAA-EURAS (QUALANOD); compuesta por perfiles extrusionados formando cercos y hojas de 1,5 mm de espesor mínimo en perfiles estructurales, herrajes de colgar y apertura, tornillería de acero inoxidable, elementos de estanqueidad, accesorios y utillajes de mecanizado homologados. Incluso p/p de garras de fijación, sellado perimetral de juntas por medio de un cordón de silicona neutra, cerradura triangular, rejillas de ventilación y ajuste final en obra. Totalmente montada.
Incluye: Marcado de puntos de fijación y aplomado del cerco. Fijación del cerco al paramento. Sellado de juntas. Colocación de la puerta de registro. Colocación de herrajes de cierre y accesorios. Realización de pruebas de servicio.
Criterio de medición de proyecto: Superficie del hueco a cerrar, medida según documentación gráfica de Proyecto.
Criterio de medición de obra: Se medirá, con las dimensiones del hueco, la superficie realmente ejecutada según especificaciones de Proyecto.

| Código | Ud | Descripción | Rendimiento | Precio | Importe |
|---|---|---|---|---|---|
| mt25pfb011b | m² | Carpintería de aluminio anodizado natural para puerta practicable con chapa opaca, perfilería para tres o más hojas, serie S-40x40, con marca de calidad EWAA-EURAS (QUALANOD), incluso p/p de cerradura triangular y rejillas de ventilación. (material) | 1.000 | 75.00 | 75.00 |
| mo020 | h | Oficial 1ª construcción. (mano de obra) | 0.198 | 17.39 | 3.44 |
| mo077 | h | Ayudante construcción. (mano de obra) | 0.198 | 16.69 | 3.30 |
| % | % | Costes directos complementarios | 2 % | 81.74 | 1.63 |
|  |  | Costes directos |  |  | 83.37 |
