# Persiana enrollable de lamas de seguridad de aluminio extrusionado de 60 mm

- Propiedad del archivo: CYPE INGENIEROS, S.A.
- Formato: FIEBDC-3/2002
- Ámbito geográfico: Región de Murcia
- Divisa: EUR
- Costes indirectos: 3.00 %
- IVA: 21.00 %

**LSP010** m² Persiana enrollable de lamas de seguridad de aluminio extrusionado de 60 mm, color blanco, equipada con eje, discos, cápsulas y todos sus accesorios, con accionamiento automático mediante motor eléctrico.
Persiana enrollable de lamas de seguridad de aluminio extrusionado de 60 mm, color blanco, equipada con eje, discos, cápsulas y todos sus accesorios, con accionamiento automático mediante motor eléctrico, en cajón de persiana ya realizado. Totalmente montada y probada.
Incluye: Introducción de la persiana por los perfiles guía en toda la longitud de éstos. Encaje del eje del rodillo en los soportes dispuestos en el cajón de persiana. Enrollado de la persiana.
Criterio de medición de proyecto: Superficie del hueco a cerrar, medida según documentación gráfica de Proyecto.
Criterio de medición de obra: Se medirá, con las dimensiones del hueco, la superficie realmente ejecutada según especificaciones de Proyecto.

| Código | Ud | Descripción | Rendimiento | Precio | Importe |
|---|---|---|---|---|---|
| mt25per020d | m² | Persiana enrollable de lamas de aluminio extrusionado (de seguridad), de 60 mm de altura, color blanco, equipada con eje, discos, cápsulas y todos sus accesorios, según UNE-EN 13659. (material) | 1.050 | 108.13 | 113.54 |
| mt24per005c | Ud | Kit de motor eléctrico, con accesorios y mecanismos para accionamiento automático de persiana enrollable. (material) | 1.000 | 100.00 | 100.00 |
| mo011 | h | Oficial 1ª montador. (mano de obra) | 0.156 | 19.48 | 3.04 |
| mo080 | h | Ayudante montador. (mano de obra) | 0.156 | 18.17 | 2.83 |
| mo003 | h | Oficial 1ª electricista. (mano de obra) | 0.173 | 19.48 | 3.37 |
| % | % | Costes directos complementarios | 2 % | 222.78 | 4.46 |
|  |  | Costes directos |  |  | 227.24 |
