# Plancha antivibración de caucho, de 380x380x20 mm y 4,0 kg/cm² de carga máxima a compresión

- Propiedad del archivo: CYPE INGENIEROS, S.A.
- Formato: FIEBDC-3/2002
- Ámbito geográfico: Región de Murcia
- Divisa: EUR
- Costes indirectos: 3.00 %
- IVA: 21.00 %

**NAI020** Ud Plancha antivibración de caucho, de 380x380x20 mm y 4,0 kg/cm² de carga máxima a compresión.
Suministro y colocación de plancha antivibración de caucho, de 380x380x20 mm y 4,0 kg/cm² de carga máxima a compresión. Totalmente montada.
Incluye: Replanteo. Colocación de la plancha antivibración.
Criterio de medición de proyecto: Número de unidades previstas, según documentación gráfica de Proyecto.
Criterio de medición de obra: Se medirá el número de unidades realmente ejecutadas según especificaciones de Proyecto.

| Código | Ud | Descripción | Rendimiento | Precio | Importe |
|---|---|---|---|---|---|
| mt42www100i | Ud | Plancha antivibración de caucho, de 380x380x20 mm y 4 kg/cm² de carga máxima a compresión. (material) | 1.000 | 20.25 | 20.25 |
| mo054 | h | Oficial 1ª montador de aislamientos. (mano de obra) | 0.109 | 17.97 | 1.96 |
| mo101 | h | Ayudante montador de aislamientos. (mano de obra) | 0.109 | 16.69 | 1.82 |
| % | % | Costes directos complementarios | 2 % | 24.03 | 0.48 |
|  |  | Costes directos |  |  | 24.51 |
