# Aislamiento térmico de frentes de forjado y pilares embebidos en el espesor de la fachada

- Propiedad del archivo: CYPE INGENIEROS, S.A.
- Formato: FIEBDC-3/2002
- Ámbito geográfico: Región de Murcia
- Divisa: EUR
- Costes indirectos: 3.00 %
- IVA: 21.00 %

**NAJ005** m² Aislamiento térmico de frentes de forjado y pilares embebidos en el espesor de la fachada, formado por aislamiento térmico reflexivo compuesto de núcleo aislante de espuma de polietileno, revestido con una lámina de aluminio en una cara y provisto de una malla de agarre en la cara opuesta, clavado a la estructura desencofrada.
Suministro y colocación de aislamiento térmico de frentes de forjado y pilares embebidos en el espesor de la fachada, formado por aislamiento térmico reflexivo compuesto de núcleo aislante de espuma de polietileno, revestido con una lámina de aluminio en una cara y provisto de una malla de agarre en la cara opuesta, de 4 mm de espesor, con una densidad nominal de 29,17 kg/m³, una resistencia térmica de 0,11 m²K/W, una emisividad térmica de 0,05 y una conductividad térmica de 0,029 W/(mK). Incluso preparación de la superficie soporte, cortes, puntas metálicas de cabeza ancha para la fijación del aislante a la estructura previamente desencofrada y cinta adhesiva para el sellado de juntas.
Incluye: Preparación y corte del aislante. Fijación del aislante a la estructura. Sellado de juntas.
Criterio de medición de proyecto: Superficie medida según documentación gráfica de Proyecto.
Criterio de medición de obra: Se medirá la superficie realmente ejecutada según especificaciones de Proyecto.

| Código | Ud | Descripción | Rendimiento | Precio | Importe |
|---|---|---|---|---|---|
| mt16arg020a | m² | Aislamiento térmico reflexivo compuesto de núcleo aislante de espuma de polietileno, revestido con una lámina de aluminio en una cara y provisto de una malla de agarre en la cara opuesta, de 4 mm de espesor, con una densidad nominal de 29,17 kg/m³, una resistencia térmica de 0,11 m²K/W, una emisividad térmica de 0,05 y una conductividad térmica de 0,029 W/(mK), suministrado en rollos de 0,60x2,00 m. (material) | 1.050 | 6.66 | 6.99 |
| mt08var070 | kg | Puntas metálicas de cabeza ancha. (material) | 0.150 | 1.83 | 0.27 |
| mt16arg025 | m | Cinta autoadhesiva de polipropileno, revestida de aluminio, para sellado de juntas. (material) | 0.800 | 0.12 | 0.10 |
| mo054 | h | Oficial 1ª montador de aislamientos. (mano de obra) | 0.164 | 18.23 | 2.99 |
| mo101 | h | Ayudante montador de aislamientos. (mano de obra) | 0.164 | 16.95 | 2.78 |
| % | % | Costes directos complementarios | 2 % | 13.13 | 0.26 |
|  |  | Costes directos |  |  | 13.39 |
