# Aislamiento térmico de frentes de forjado y pilares embebidos en el espesor de la fachada

- Propiedad del archivo: CYPE INGENIEROS, S.A.
- Formato: FIEBDC-3/2002
- Ámbito geográfico: Región de Murcia
- Divisa: EUR
- Costes indirectos: 3.00 %
- IVA: 21.00 %

**NAJ010** m² Aislamiento térmico de frentes de forjado y pilares embebidos en el espesor de la fachada, formado por panel rígido de poliestireno extruido, de superficie rugosa acanalada y mecanizado lateral machihembrado y recto, de 40 mm de espesor, resistencia a compresión >= 500 kPa, clavado al encofrado de la estructura antes de hormigonar.
Suministro y colocación de aislamiento térmico de frentes de forjado y pilares embebidos en el espesor de la fachada, formado por panel rígido de poliestireno extruido, de superficie rugosa acanalada y mecanizado lateral machihembrado y recto, de 40 mm de espesor, resistencia a compresión >= 500 kPa, resistencia térmica 1,2 m²K/W, conductividad térmica 0,034 W/(mK). Incluso p/p de cortes y clavado del aislante al encofrado de la estructura a hormigonar, con puntas metálicas de cabeza ancha.
Incluye: Preparación y corte del aislante. Fijación del aislante al encofrado.
Criterio de medición de proyecto: Superficie medida según documentación gráfica de Proyecto.
Criterio de medición de obra: Se medirá la superficie realmente ejecutada según especificaciones de Proyecto.

| Código | Ud | Descripción | Rendimiento | Precio | Importe |
|---|---|---|---|---|---|
| mt16pxa010eb | m² | Panel rígido de poliestireno extruido, según UNE-EN 13164, de superficie rugosa acanalada y mecanizado lateral machihembrado y recto, de 40 mm de espesor, resistencia a compresión >= 500 kPa, resistencia térmica 1,2 m²K/W, conductividad térmica 0,034 W/(mK), Euroclase E de reacción al fuego, con código de designación XPS-EN 13164-T1-CS(10/Y)500-DLT(2)5-DS(TH)-WL(T)0,7-WD(V)3-FT2. (material) | 1.050 | 5.10 | 5.36 |
| mt08var070 | kg | Puntas metálicas de cabeza ancha. (material) | 0.150 | 1.83 | 0.27 |
| mo054 | h | Oficial 1ª montador de aislamientos. (mano de obra) | 0.164 | 18.23 | 2.99 |
| mo101 | h | Ayudante montador de aislamientos. (mano de obra) | 0.164 | 16.95 | 2.78 |
| % | % | Costes directos complementarios | 2 % | 11.40 | 0.23 |
|  |  | Costes directos |  |  | 11.63 |
