# Aislamiento térmico por el exterior de cubiertas inclinadas de estructura de madera

- Propiedad del archivo: CYPE Ingenieros S.A.
- Formato: FIEBDC-3/2016
- Programa: Generador de precios de la construcción. CYPE Ingenieros, S.A.
- Fecha: 04/03/2022
- Ámbito geográfico: Región de Murcia
- Divisa: EUR
- Costes indirectos: 3 %
- IVA: 21 %

## N Aislamientos e impermeabilizaciones

### NA Aislamientos térmicos

#### NAN Cubiertas inclinadas

**NAN090** m² Aislamiento térmico por el exterior de cubiertas inclinadas de estructura de madera.
Aislamiento térmico por el exterior de cubiertas inclinadas de estructura de madera, colocado bajo el enrastrelado para el montaje de la cobertura, formado por: panel rígido de lana de roca volcánica, de doble densidad (150 kg/m³ en la capa superior y 95 kg/m³ en la capa inferior), no revestido, de 80 mm de espesor, según UNE-EN 13162, resistencia térmica 2,2 m²K/W, conductividad térmica 0,036 W/(mK), fijado al soporte con tirafondos de doble rosca. Incluso rastreles de madera para evitar el deslizamiento de los paneles aislantes de cubierta y tornillos para la fijación de los rastreles al soporte.
Criterio de valoración económica: El precio no incluye el enrastrelado para el montaje de la cobertura.
Incluye: Limpieza del soporte. Colocación, nivelación y fijación de rastreles. Colocación del aislamiento. Fijación del aislamiento.
Criterio de medición de proyecto: Superficie medida según documentación gráfica de Proyecto.
Criterio de medición de obra: Se medirá la superficie realmente ejecutada según especificaciones de Proyecto.

| Código | Ud | Descripción | Rendimiento | Precio | Importe |
|---|---|---|---|---|---|
| mt07mee201dd | m | Rastrel de 40x40 mm de sección, de madera de pino nacional protegida frente a agentes bióticos. (material) | 0.15 | 1.83 | 0.275 |
| mt13blw131 | Ud | Tornillo para sujeción de rastrel. (material) | 0.3 | 0.11 | 0.033 |
| mt16lrw060be | m² | Panel rígido de lana de roca volcánica, de doble densidad (150 kg/m³ en la capa superior y 95 kg/m³ en la capa inferior), no revestido, de 80 mm de espesor, según UNE-EN 13162, resistencia térmica 2,2 m²K/W, conductividad térmica 0,036 W/(mK), Euroclase A1 de reacción al fuego según UNE-EN 13501-1, calor específico 840 J/kgK y factor de resistencia a la difusión del vapor de agua 1. (material) | 1.05 | 23.19 | 24.350 |
| mt16lrw061b | Ud | Tirafondos de doble rosca, para paneles aislantes de lana de roca. (material) | 2 | 2.12 | 4.240 |
| mo054 | h | Oficial 1ª montador de aislamientos. (mano de obra) | 0.137 | 20.87 | 2.859 |
| mo101 | h | Ayudante montador de aislamientos. (mano de obra) | 0.137 | 19.6 | 2.685 |
| % | % | Costes directos complementarios | 2 % | 34.442 | 0.689 |
|  |  | Costes directos |  |  | 35.131 |

Residuos:
- colocación: mt07mee201dd Rastrel de 40x40 mm de sección, de madera de pino nacional protegida frente a agentes bióticos; factor de residuo 0.0553114
- colocación: mt16lrw060be; factor de residuo 0.024

## Recursos

**mt07mee201dd** m Rastrel de 40x40 mm de sección, de madera de pino nacional protegida frente a agentes bióticos
Datos técnicos: Coste energético 119.705 MJ; Emisión de CO2 -1.629 kg; Código LER 17 02 01; Masa del elemento 0.88 kg; Volumen 0.0008 m3
Residuos:
- embalaje: re170203 Plástico. (componente de residuo); rendimiento 0.002 kg; Código LER 17 02 03; Masa del elemento 1 kg; Volumen 0.001667 m3

**mt16lrw060be** m² Panel rígido de lana de roca volcánica
Datos técnicos: Coste energético 569.129 MJ; Emisión de CO2 14.835 kg; Código LER 17 06 04; Masa del elemento 9.8 kg; Volumen 0.016333 m3
Residuos:
- embalaje: re170203 Plástico; rendimiento 0.034 kg

**mt16lrw061b** Ud Tirafondos de doble rosca, para paneles aislantes de lana de roca
Datos técnicos: Coste energético 0.211 MJ; Emisión de CO2 0.012 kg; Código LER 17 04 05; Masa del elemento 0.013 kg; Volumen 0.000006 m3
Residuos:
- embalaje: re150101 Envases de papel y cartón. (componente de residuo); rendimiento 0.002 kg; Código LER 15 01 01; Masa del elemento 1 kg; Volumen 0.001333 m3
- embalaje: re170203 Plástico; rendimiento 0.001 kg
