# Aislamiento térmico por el interior de cubiertas inclinadas de estructura de madera

- Propiedad del archivo: CYPE INGENIEROS, S.A.
- Formato: FIEBDC-3/2002
- Ámbito geográfico: Región de Murcia
- Divisa: EUR
- Costes indirectos: 3.00 %
- IVA: 21.00 %

**NAN110** m² Aislamiento térmico por el interior de cubiertas inclinadas de estructura de madera, sobre espacio habitable, formado por panel rígido de lana de roca volcánica de alta densidad, no revestido, de 140 mm de espesor.
Suministro y colocación de aislamiento térmico por el interior de cubiertas inclinadas de estructura de madera, sobre espacio habitable, formado por: panel rígido de lana de roca volcánica de alta densidad, no revestido, de 140 mm de espesor, según UNE-EN 13162, resistencia térmica 3,85 m²K/W, conductividad térmica 0,036 W/(mK). Totalmente colocado y preparado para recibir el trasdosado interior que sea compatible con él.
Incluye: Corte y preparación del aislamiento. Colocación del aislamiento. Colocación de la barrera de vapor. Colocación de la cinta adhesiva. Aplicación del adhesivo de sellado.
Criterio de medición de proyecto: Superficie medida según documentación gráfica de Proyecto.
Criterio de medición de obra: Se medirá la superficie realmente ejecutada según especificaciones de Proyecto.

| Código | Ud | Descripción | Rendimiento | Precio | Importe |
|---|---|---|---|---|---|
| mt16lra030f | m² | Panel rígido de lana de roca volcánica de alta densidad, no revestido, de 140 mm de espesor, según UNE-EN 13162, resistencia térmica 3,85 m²K/W, conductividad térmica 0,036 W/(mK), Euroclase A1 de reacción al fuego, de aplicación como aislante térmico y acústico en sistemas compuestos de aislamiento por el exterior de fachadas. (material) | 1.050 | 28.81 | 30.25 |
| mt16bab020d | Ud | Espiga especial para madera de 6 mm de diámetro y 140 mm de longitud. (material) | 6.000 | 0.81 | 4.86 |
| mo054 | h | Oficial 1ª montador de aislamientos. (mano de obra) | 0.069 | 18.23 | 1.26 |
| mo101 | h | Ayudante montador de aislamientos. (mano de obra) | 0.027 | 16.95 | 0.46 |
| % | % | Costes directos complementarios | 2 % | 36.83 | 0.74 |
|  |  | Costes directos |  |  | 37.57 |
