# Drenaje de suelos con lámina drenante de estructura nodular de polietileno

- Propiedad del archivo: CYPE INGENIEROS, S.A.
- Formato: FIEBDC-3/2002
- Ámbito geográfico: Región de Murcia
- Divisa: EUR
- Costes indirectos: 3.00 %
- IVA: 21.00 %

**NDR010** m² Drenaje de suelos con lámina drenante de estructura nodular de polietileno, Schlüter-TROBA-PLUS 12 "SCHLÜTER-SYSTEMS", con nódulos de 12 mm de altura, preparado para recibir directamente el revestimiento (no incluido en este precio).
Formación de drenaje de suelos mediante lámina drenante de estructura nodular de polietileno, Schlüter-TROBA-PLUS 12 "SCHLÜTER-SYSTEMS", con nódulos de 12 mm de altura, revestida de geotextil no tejido en su cara superior, preparado para recibir directamente el revestimiento (no incluido en este precio). Incluso p/p de corte y preparación de las láminas drenantes.
Incluye: Corte y preparación de las láminas drenantes. Colocación de las láminas drenantes.
Criterio de medición de proyecto: Superficie medida según documentación gráfica de Proyecto.
Criterio de medición de obra: Se medirá la superficie realmente ejecutada según especificaciones de Proyecto.

| Código | Ud | Descripción | Rendimiento | Precio | Importe |
|---|---|---|---|---|---|
| mt15res340b | m² | Lámina drenante de estructura nodular de polietileno, Schlüter-TROBA-PLUS 12 "SCHLÜTER-SYSTEMS", con nódulos de 12 mm de altura, revestida de geotextil no tejido en su cara superior, suministrada en rollos de 10 m de longitud. (material) | 1.050 | 16.93 | 17.78 |
| mo029 | h | Oficial 1ª aplicador de láminas impermeabilizantes. (mano de obra) | 0.022 | 17.64 | 0.39 |
| mo067 | h | Ayudante aplicador de láminas impermeabilizantes. (mano de obra) | 0.022 | 16.95 | 0.37 |
| % | % | Costes directos complementarios | 2 % | 18.54 | 0.37 |
|  |  | Costes directos |  |  | 18.91 |
