# Freno de vapor con estanqueidad al aire de polipropileno

- Propiedad del archivo: CYPE INGENIEROS, S.A.
- Formato: FIEBDC-3/2002
- Ámbito geográfico: Región de Murcia
- Divisa: EUR
- Costes indirectos: 3.00 %
- IVA: 21.00 %

**NEL040** m² Freno de vapor con estanqueidad al aire de polipropileno, con armadura, de 0,5 mm de espesor y 150 g/m²; colocado por el exterior de la cubierta inclinada con una pendiente media del faldón mayor o igual al 30%.
Freno de vapor con estanqueidad al aire de polipropileno, con armadura, de 0,5 mm de espesor y 150 g/m², de 13 m de espesor de aire equivalente frente a la difusión de vapor de agua, según UNE-EN 1931, (Euroclase E de reacción al fuego, según UNE-EN 13501-1); colocado por el exterior de la cubierta inclinada con una pendiente media del faldón mayor o igual al 30%. Incluso grapas para fijación a la superficie soporte, cinta autoadhesiva para sellado de juntas.
Incluye: Limpieza y preparación de la superficie. Corte y preparación. Fijación. Corte de la cinta de sellado. Colocación de la cinta de sellado.
Criterio de medición de proyecto: Superficie medida según documentación gráfica de Proyecto.
Criterio de medición de obra: Se medirá la superficie realmente ejecutada según especificaciones de Proyecto.

| Código | Ud | Descripción | Rendimiento | Precio | Importe |
|---|---|---|---|---|---|
| mt15pdr100ca | m² | Freno de vapor con estanqueidad al aire de polipropileno, con armadura, de 0,5 mm de espesor y 150 g/m², de 13 m de espesor de aire equivalente frente a la difusión de vapor de agua, según UNE-EN 1931, (Euroclase E de reacción al fuego, según UNE-EN 13501-1), rango de temperatura de trabajo de -40 a 80°C, suministrada en rollos de 1,50x50 m, según UNE-EN 13984. (material) | 1.060 | 2.17 | 2.30 |
| mt15pdr300a | Ud | Grapa de acero galvanizado, de 6 mm de altura; para la fijación de láminas para el control del vapor. (material) | 5.000 | 0.01 | 0.05 |
| mt15pdr160b | m | Cinta autoadhesiva de polietileno, con adhesivo acrílico sin disolventes, armadura de polietileno y película de separación de papel siliconado, de 0,28 mm de espesor y 60 mm de anchura, con resistencia a los rayos UV, rango de temperatura de trabajo de -40 a 100°C, para aplicar en interiores y exteriores, para la fijación y el sellado de láminas impermeabilizantes y para el control del vapor, suministrada en rollos de 25 m de longitud. (material) | 1.020 | 1.01 | 1.03 |
| mo054 | h | Oficial 1ª montador de aislamientos. (mano de obra) | 0.049 | 18.23 | 0.89 |
| mo101 | h | Ayudante montador de aislamientos. (mano de obra) | 0.024 | 16.95 | 0.41 |
| % | % | Costes directos complementarios | 2 % | 4.68 | 0.09 |
|  |  | Costes directos |  |  | 4.77 |
