# Impermeabilización de piscinas. Sistema Drypool "GRUPO PUMA"

- Propiedad del archivo: CYPE Ingenieros S.A.
- Formato: FIEBDC-3/2016
- Programa: Generador de precios de la construcción. CYPE Ingenieros, S.A.
- Fecha: 04/10/2024
- Ámbito geográfico: Región de Murcia
- Divisa: EUR
- Costes indirectos: 3 %
- IVA: 21 %

## N Aislamientos e impermeabilizaciones

### NI Impermeabilizaciones

#### NIA Fosos de ascensor, depósitos y piscinas

**NIA120** m² Impermeabilización de piscinas. Sistema Drypool "GRUPO PUMA".
Impermeabilización de piscinas. Sistema Drypool "GRUPO PUMA", formado por dos capas de mortero impermeabilizante semiflexible bicomponente, Morcem Dry SF Plus "GRUPO PUMA", color gris, a base de cemento blanco de alta resistencia, áridos seleccionados, aditivos especiales y resinas extendido con rodillo, reforzada con malla de fibra de vidrio antiálcalis, Malla Drypool "GRUPO PUMA" dispuesta en un 20 % de su superficie, embebida entre dos capas de mortero impermeabilizante, banda de refuerzo Bandtec "GRUPO PUMA" de 100 mm de anchura, compuesta por una lámina viscoelástica revestida de geotextil no tejido en puntos singulares; previa realización de ángulo cóncavo, a media caña, en encuentros con mortero reparador, reforzado con fibras, resistente a los sulfatos, Morcemrest RF35 "GRUPO PUMA", clase R3, tipo CC, según UNE-EN 1504-3.
Criterio de valoración económica: El precio no incluye la capa de protección.
Incluye: Limpieza y preparación de la superficie soporte. Ejecución con mortero del ángulo a media caña. Aplicación de la primera capa de impermeabilizante. Colocación de la banda de refuerzo. Aplicación de la segunda capa de impermeabilizante. Colocación de la malla. Aplicación de la tercera capa de impermeabilizante.
Criterio de medición de proyecto: Superficie medida en proyección horizontal, según documentación gráfica de Proyecto, desde las caras interiores de los antepechos o petos perimetrales que la limitan.
Criterio de medición de obra: Se medirá, en proyección horizontal, la superficie realmente ejecutada según especificaciones de Proyecto, desde las caras interiores de los antepechos o petos perimetrales que la limitan.

| Código | Ud | Descripción | Rendimiento | Precio | Importe |
|---|---|---|---|---|---|
| mt28mrp011b | kg | Mortero reparador, reforzado con fibras, resistente a los sulfatos, de muy alta resistencia mecánica y retracción compensada, Morcemrest RF35 "GRUPO PUMA", con una resistencia a compresión a 28 días mayor o igual a 40 N/mm² y un módulo de elasticidad mayor o igual a 17000 N/mm², clase R3, tipo CC, según UNE-EN 1504-3, Euroclase A1 de reacción al fuego, según UNE-EN 13501-1, compuesto por cementos especiales, áridos seleccionados, aditivos y fibras, aplicado en espesores de hasta 35 mm en vertical y 75 mm en horizontal. (material) | 3.6 | 0.71 | 2.556 |
| mt15igp053a | m | Banda de refuerzo Bandtec "GRUPO PUMA" de 100 mm de anchura, compuesta por una lámina viscoelástica revestida de geotextil no tejido. (material) | 0.1 | 4.83 | 0.483 |
| mt15igp006a | kg | Mortero impermeabilizante semiflexible bicomponente, Morcem Dry SF Plus "GRUPO PUMA", color gris, a base de cemento blanco de alta resistencia, áridos seleccionados, aditivos especiales y resinas, con certificado de potabilidad, según UNE-EN 1504-2. (material) | 4.4 | 2.47 | 10.868 |
| mt15igp052a | m² | Malla de fibra de vidrio antiálcalis, Malla Drypool "GRUPO PUMA". (material) | 0.2 | 1.92 | 0.384 |
| mo029 | h | Oficial 1ª aplicador de láminas impermeabilizantes. (mano de obra) | 0.189 | 22.53 | 4.258 |
| mo067 | h | Ayudante aplicador de láminas impermeabilizantes. (mano de obra) | 0.189 | 21.78 | 4.116 |
| % | % | Costes directos complementarios | 2 % | 22.665 | 0.453 |
|  |  | Costes directos |  |  | 23.118 |

Residuos:
- colocación: mt28mrp011b; factor de residuo 0.0063
- colocación: mt15igp006a; factor de residuo 0.0066
- colocación: mt15igp052a Malla de fibra de vidrio antiálcalis, Malla Drypool "GRUPO PUMA"; factor de residuo 0.055

## Recursos

**mt28mrp011b** kg Mortero reparador
Datos técnicos: Coste energético 5.534 MJ; Emisión de CO2 0.544 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt15igp006a** kg Mortero impermeabilizante semiflexible bicomponente
Datos técnicos: Coste energético 3.176 MJ; Emisión de CO2 0.223 kg; Código LER 17 01 01; Masa del elemento 1 kg; Volumen 0.000667 m3
Residuos:
- embalaje: re150101 Envases de papel y cartón; rendimiento 0.003 kg
- embalaje: re150104 Envases metálicos. (componente de residuo); rendimiento 0.003 kg; Código LER 15 01 04; Masa del elemento 1 kg; Volumen 0.001667 m3
- embalaje: re170201 Madera; rendimiento 0.003 kg
- embalaje: re170203 Plástico; rendimiento 0.001 kg

**mt15igp052a** m² Malla de fibra de vidrio antiálcalis, Malla Drypool "GRUPO PUMA"
Datos técnicos: Coste energético 6.517 MJ; Emisión de CO2 0.321 kg; Código LER 17 02 03; Masa del elemento 0.06 kg; Volumen 0.0001 m3
Residuos:
- embalaje: re170203 Plástico; rendimiento 0.024 kg
