# Impermeabilización de remate superior de antepecho y fachada

- Propiedad del archivo: CYPE INGENIEROS, S.A.
- Formato: FIEBDC-3/2002
- Ámbito geográfico: Región de Murcia
- Divisa: EUR
- Costes indirectos: 3.00 %
- IVA: 21.00 %

**NIF040** m² Impermeabilización de remate superior de antepecho y fachada, realizada mediante revestimiento continuo elástico impermeabilizante a base de polímeros acrílicos en emulsión acuosa, color rojo, con un rendimiento de 1,5 l/m², aplicado a rodillo en dos manos, y colocación de malla de fibra de vidrio de 60 g/m² de masa superficial.
Formación de impermeabilización de remate superior de antepecho y fachada, realizada mediante aplicación de dos manos de revestimiento continuo elástico impermeabilizante a base de polímeros acrílicos en emulsión acuosa, color rojo, con un rendimiento de 1,5 l/m², preparado para recibir el elemento de protección (no incluido en este precio). Incluso p/p de limpieza y preparación de la superficie soporte y colocación de malla de fibra de vidrio de 60 g/m² de masa superficial.
Incluye: Limpieza y preparación de la superficie en la que ha de aplicarse la impermeabilización. Colocación de la malla. Aplicación del impermeabilizante.
Criterio de medición de proyecto: Superficie medida según documentación gráfica de Proyecto.
Criterio de medición de obra: Se medirá la superficie realmente ejecutada según especificaciones de Proyecto.

| Código | Ud | Descripción | Rendimiento | Precio | Importe |
|---|---|---|---|---|---|
| mt15rei020d | m² | Malla de fibra de vidrio de 60 g/m² de masa superficial, suministrada en rollos de 50 m (material) | 1.000 | 0.78 | 0.78 |
| mt15rei010ga | l | Revestimiento continuo elástico impermeabilizante a base de polímeros acrílicos en emulsión acuosa, color rojo. (material) | 1.500 | 7.76 | 11.64 |
| mo032 | h | Oficial 1ª aplicador de productos impermeabilizantes. (mano de obra) | 0.134 | 17.64 | 2.36 |
| mo070 | h | Ayudante aplicador de productos impermeabilizantes. (mano de obra) | 0.134 | 16.95 | 2.27 |
| % | % | Costes directos complementarios | 2 % | 17.05 | 0.34 |
|  |  | Costes directos |  |  | 17.39 |
