# Impermeabilización de fachada de ladrillo cerámico cara vista

- Propiedad del archivo: CYPE INGENIEROS, S.A.
- Formato: FIEBDC-3/2002
- Ámbito geográfico: Región de Murcia
- Divisa: EUR
- Costes indirectos: 3.00 %
- IVA: 21.00 %

**NIF050** m² Impermeabilización de fachada de ladrillo cerámico cara vista, piedra natural, hormigón o mortero, realizada mediante revestimiento elástico impermeabilizante, a base de siloxanos y disolventes orgánicos, aplicado en dos manos con brocha o rodillo.
Formación de impermeabilización de fachada de ladrillo cerámico cara vista, piedra natural, hormigón o mortero, realizada mediante aplicación de dos manos con brocha o rodillo, de revestimiento elástico impermeabilizante, a base de siloxanos y disolventes orgánicos, incoloro. Incluso p/p de limpieza y preparación de la superficie soporte.
Incluye: Limpieza y preparación de la superficie en la que ha de aplicarse la impermeabilización. Aplicación del impermeabilizante.
Criterio de medición de proyecto: Superficie medida según documentación gráfica de Proyecto.
Criterio de medición de obra: Se medirá la superficie realmente ejecutada según especificaciones de Proyecto.

| Código | Ud | Descripción | Rendimiento | Precio | Importe |
|---|---|---|---|---|---|
| mt28rco030 | kg | Revestimiento elástico impermeabilizante, a base de siloxanos y disolventes orgánicos, incoloro, para aplicar sobre superficies verticales realizadas con materiales absorbentes, expuestas a la lluvia. (material) | 1.000 | 5.96 | 5.96 |
| mo032 | h | Oficial 1ª aplicador de productos impermeabilizantes. (mano de obra) | 0.112 | 17.64 | 1.98 |
| mo070 | h | Ayudante aplicador de productos impermeabilizantes. (mano de obra) | 0.112 | 16.95 | 1.90 |
| % | % | Costes directos complementarios | 2 % | 9.84 | 0.20 |
|  |  | Costes directos |  |  | 10.04 |
