# Tratamiento de humedades por capilaridad en muros de mampostería o de fábrica

- Propiedad del archivo: CYPE INGENIEROS, S.A.
- Formato: FIEBDC-3/2002
- Ámbito geográfico: Región de Murcia
- Divisa: EUR
- Costes indirectos: 3.00 %
- IVA: 21.00 %

**NIP020** m Tratamiento de humedades por capilaridad en muros de mampostería o de fábrica, mediante la realización de taladros, colocación de boquillas de inyección, sellado superficial de las perforaciones con mortero de cemento y cal M-2,5 e inyección de emulsión a base de silanos y siloxanos y relleno de la perforación con mortero cementoso fluido.
Tratamiento de humedades por capilaridad en muros de mampostería o de fábrica, mediante la realización de taladros, colocación de boquillas de inyección, sellado superficial de las perforaciones con mortero de cemento y cal M-2,5 e inyección de emulsión a base de silanos y siloxanos y relleno de la perforación con mortero cementoso fluido.
Incluye: Replanteo y realización de los taladros en la base del muro. Limpieza de las perforaciones. Colocación de las boquillas y sellado superficial de las perforaciones. Inyección de la lechada. Retirada de las boquillas y del sellado superficial. Relleno de las perforaciones. Limpieza de los restos generados.
Criterio de medición de proyecto: Longitud medida según documentación gráfica de Proyecto.
Criterio de medición de obra: Se medirá la longitud realmente ejecutada según especificaciones de Proyecto.
Criterio de valoración económica: El precio no incluye la eliminación del revestimiento existente ni la realización del revestimiento posterior.

| Código | Ud | Descripción | Rendimiento | Precio | Importe |
|---|---|---|---|---|---|
| mt09mor020a | m³ | Mortero bastardo de cemento CEM II/A-P 32,5 R, cal y arena, tipo M-2,5, confeccionado en obra con 200 kg/m³ de cemento y una proporción en volumen 1:2:10. (material) | 0.002 | 144.10 | 0.29 |
| mt09dmr030b | kg | Emulsión a base de silanos y siloxanos. (material) | 0.075 | 73.19 | 5.49 |
| mt09dmr040b | kg | Mortero cementoso fluido. (material) | 0.001 | 0.81 | 0.00 |
| mq06eim050 | h | Equipo para inyecciones de hidrofugante, con boquillas de alta presión. (maquinaria) | 1.449 | 9.20 | 13.33 |
| mo032 | h | Oficial 1ª aplicador de productos impermeabilizantes. (mano de obra) | 1.353 | 18.91 | 25.59 |
| mo070 | h | Ayudante aplicador de productos impermeabilizantes. (mano de obra) | 2.707 | 18.17 | 49.19 |
| % | % | Costes directos complementarios | 2 % | 93.89 | 1.88 |
|  |  | Costes directos |  |  | 95.77 |
