# Encuentro de cubierta plana transitable, no ventilada con sumidero. Impermeabilización con láminas de PVC

- Propiedad del archivo: CYPE Ingenieros S.A.
- Formato: FIEBDC-3/2016
- Programa: Generador de precios de la construcción. CYPE Ingenieros, S.A.
- Fecha: 04/03/2022
- Ámbito geográfico: Región de Murcia
- Divisa: EUR
- Costes indirectos: 3 %
- IVA: 21 %

## Q Cubiertas

### QA Planas transitables, no ventiladas

#### QAF Puntos singulares

**QAF032** Ud Encuentro de cubierta plana transitable, no ventilada con sumidero. Impermeabilización con láminas de PVC.
Encuentro de cubierta plana transitable, no ventilada, con solado flotante aislante, tipo invertida, sin aislante térmico adicional con sumidero de PVC, de salida vertical, de 100 mm de diámetro, rejilla plana, fijado con soldadura termoplástica a la lámina impermeabilizante de PVC.
Criterio de valoración económica: El precio no incluye la lámina impermeabilizante de PVC.
Incluye: Ejecución de rebaje del soporte alrededor del sumidero. Limpieza y preparación de la superficie. Colocación de la pieza de refuerzo. Colocación del sumidero.
Criterio de medición de proyecto: Número de unidades previstas, según documentación gráfica de Proyecto.
Criterio de medición de obra: Se medirá el número de unidades realmente ejecutadas según especificaciones de Proyecto.

| Código | Ud | Descripción | Rendimiento | Precio | Importe |
|---|---|---|---|---|---|
| mt15dan100u | Ud | Sumidero de PVC, de salida vertical, de 100 mm de diámetro, rejilla plana. (material) | 1 | 12.79 | 12.790 |
| mo029 | h | Oficial 1ª aplicador de láminas impermeabilizantes. (mano de obra) | 0.11 | 20.3 | 2.233 |
| mo067 | h | Ayudante aplicador de láminas impermeabilizantes. (mano de obra) | 0.11 | 19.6 | 2.156 |
| mo008 | h | Oficial 1ª fontanero. (mano de obra) | 0.351 | 20.87 | 7.325 |
| % | % | Costes directos complementarios | 2 % | 24.504 | 0.490 |
|  |  | Costes directos |  |  | 24.994 |
