# Encuentro de cubierta plana no transitable

- Propiedad del archivo: CYPE INGENIEROS, S.A.
- Formato: FIEBDC-3/2002
- Ámbito geográfico: Región de Murcia
- Divisa: EUR
- Costes indirectos: 3.00 %
- IVA: 21.00 %

**QAF050** m Encuentro de cubierta plana no transitable, no ventilada, con grava, tipo invertida, con coronación de fachada, formado por: capa separadora de geotextil no tejido compuesto por fibras de poliéster unidas por agujeteado, (500 g/m²); lámina impermeabilizante autoadhesiva de betún modificado con elastómero (SBS), LBA-20-PE, con armadura de film de polietileno de 95 g/m² que actúa como autoprotección superior y plástico desechable siliconado en la cara inferior; y albardilla metálica, de chapa plegada de acero galvanizado, con goterón, espesor 0,8 mm, desarrollo 300 mm y 4 pliegues, fijada con tornillos autotaladrantes a rastreles de 55x35 mm de sección, de madera de pino pinaster (Pinus pinaster), con el tratamiento adecuado fijados a la impermeabilización con adhesivo bituminoso, de aplicación en frío. Incluso sellador adhesivo monocomponente, para el sellado de las juntas entre chapas.
Encuentro de cubierta plana no transitable, no ventilada, con grava, tipo invertida, con coronación de fachada, formado por: capa separadora de geotextil no tejido compuesto por fibras de poliéster unidas por agujeteado, (500 g/m²); lámina impermeabilizante autoadhesiva de betún modificado con elastómero (SBS), LBA-20-PE, con armadura de film de polietileno de 95 g/m² que actúa como autoprotección superior y plástico desechable siliconado en la cara inferior; y albardilla metálica, de chapa plegada de acero galvanizado, con goterón, espesor 0,8 mm, desarrollo 300 mm y 4 pliegues, fijada con tornillos autotaladrantes a rastreles de 55x35 mm de sección, de madera de pino pinaster (Pinus pinaster), con el tratamiento adecuado fijados a la impermeabilización con adhesivo bituminoso, de aplicación en frío. Incluso sellador adhesivo monocomponente, para el sellado de las juntas entre chapas.
Incluye: Replanteo y marcado de ejes. Limpieza y preparación de la superficie. Colocación de la capa separadora. Colocación de la impermeabilización. Colocación y fijación de los rastreles. Fijación de la albardilla a los rastreles.
Criterio de medición de proyecto: Longitud medida según documentación gráfica de Proyecto.
Criterio de medición de obra: Se medirá la longitud realmente ejecutada según especificaciones de Proyecto.

| Código | Ud | Descripción | Rendimiento | Precio | Importe |
|---|---|---|---|---|---|
| mt07mee204a | m | Rastrel de 55x35 mm de sección, de madera de pino pinaster (Pinus pinaster), con el tratamiento adecuado, con clase de uso 4 según UNE-EN 335, acabado cepillado, con humedad inferior al 20% según UNE-EN 335. (material) | 2.000 | 2.05 | 4.10 |
| mt14adg010a | kg | Adhesivo bituminoso, formado por una disolución de betún asfáltico modificado y cargas minerales en base solvente, de aplicación en frío. (material) | 0.800 | 12.86 | 10.29 |
| mt20ame020fb | m | Albardilla metálica, de chapa plegada de acero galvanizado, con goterón, espesor 0,8 mm, desarrollo 300 mm y 4 pliegues, para cubrición de muros. (material) | 1.000 | 4.68 | 4.68 |
| mt12www050 | Ud | Tornillo autotaladrante de acero galvanizado. (material) | 1.000 | 0.03 | 0.03 |
| mt22www010b | Ud | Cartucho de 290 ml de sellador adhesivo monocomponente, neutro, superelástico, a base de polímero MS, color gris, con resistencia a la intemperie y a los rayos UV y elongación hasta rotura 750%. (material) | 0.500 | 5.29 | 2.65 |
| mt14las010a | m² | Lámina impermeabilizante autoadhesiva de betún modificado con elastómero (SBS), LBA-20-PE, con armadura de film de polietileno de 95 g/m² que actúa como autoprotección superior y plástico desechable siliconado en la cara inferior. Según UNE-EN 13707. (material) | 0.550 | 11.11 | 6.11 |
| mt14gsa020ei | m² | Geotextil no tejido compuesto por fibras de poliéster unidas por agujeteado, con una resistencia a la tracción longitudinal de 6,8 kN/m, una resistencia a la tracción transversal de 7,8 kN/m, una apertura de cono al ensayo de perforación dinámica según UNE-EN ISO 13433 inferior a 3 mm, resistencia CBR a punzonamiento 1,7 kN y una masa superficial de 500 g/m², según UNE-EN 13252. (material) | 0.300 | 1.74 | 0.52 |
| mo048 | h | Oficial 1ª montador de estructura de madera. (mano de obra) | 0.219 | 20.04 | 4.39 |
| mo095 | h | Ayudante montador de estructura de madera. (mano de obra) | 0.219 | 19.32 | 4.23 |
| mo029 | h | Oficial 1ª aplicador de láminas impermeabilizantes. (mano de obra) | 0.110 | 19.23 | 2.12 |
| mo067 | h | Ayudante aplicador de láminas impermeabilizantes. (mano de obra) | 0.110 | 18.54 | 2.04 |
| % | % | Costes directos complementarios | 2 % | 41.16 | 0.82 |
|  |  | Costes directos |  |  | 41.98 |
