# Sistema Onduvilla "ONDULINE" para la rehabilitación de cubierta inclinada de tejas asfálticas

- Propiedad del archivo: CYPE Ingenieros S.A.
- Formato: FIEBDC-3/2016
- Programa: Generador de precios de la construcción. CYPE Ingenieros, S.A.
- Fecha: 07/07/2023
- Ámbito geográfico: Región de Murcia
- Divisa: EUR
- Costes indirectos: 3 %
- IVA: 21 %

## Q Cubiertas

### QT Inclinadas

#### QTX Sistemas de tejados

**QTX110** m² Sistema Onduvilla "ONDULINE" para la rehabilitación de cubierta inclinada de tejas asfálticas.
Sistema Onduvilla "ONDULINE" para la rehabilitación de cubierta inclinada de tejas asfálticas, mediante la colocación de placas asfálticas Onduvilla (6 ondas) "ONDULINE", de perfil ondulado, color Rojo Sombreado, fijadas con clavos de acero con cabeza de plástico a las tejas existentes. Incluso remates.
Incluye: Limpieza de la superficie soporte. Fijación de las placas asfálticas. Resolución de puntos singulares.
Criterio de medición de proyecto: Superficie del faldón medida en verdadera magnitud, según documentación gráfica de Proyecto.
Criterio de medición de obra: Se medirá, en verdadera magnitud, la superficie realmente ejecutada según especificaciones de Proyecto.

| Código | Ud | Descripción | Rendimiento | Precio | Importe |
|---|---|---|---|---|---|
| mt13pao010a | m² | Placa asfáltica Onduvilla (6 ondas) "ONDULINE", de perfil ondulado, color Rojo Sombreado, a base de fibras minerales y vegetales saturadas con una emulsión bituminosa a altas temperaturas, según UNE-EN 534. (material) | 1.15 | 16.18 | 18.607 |
| mt13pao020a | Ud | Clavo de acero con cabeza de plástico, Onduvilla "ONDULINE", color Rojo Sombreado. (material) | 6 | 0.11 | 0.660 |
| mt13pao030a | m | Pieza de cumbrera, a base de fibras minerales y vegetales saturadas con una emulsión bituminosa a altas temperaturas, Onduvilla "ONDULINE", color Rojo Sombreado. (material) | 0.2 | 9.98 | 1.996 |
| mt13pao040a | m | Remate lateral, a base de fibras minerales y vegetales saturadas con una emulsión bituminosa a altas temperaturas, Onduvilla "ONDULINE", color Rojo Sombreado. (material) | 0.05 | 6.65 | 0.333 |
| mo020 | h | Oficial 1ª construcción. (mano de obra) | 0.109 | 21.8 | 2.376 |
| mo113 | h | Peón ordinario construcción. (mano de obra) | 0.109 | 20.5 | 2.235 |
| % | % | Costes directos complementarios | 2 % | 26.207 | 0.524 |
|  |  | Costes directos |  |  | 26.731 |

Residuos:
- colocación: mt13pao010a; factor de residuo 0.03
- colocación: mt13pao020a Clavo de acero con cabeza de plástico, Onduvilla "ONDULINE", color Rojo Sombreado; factor de residuo 0.00494737
- colocación: mt13pao030a; factor de residuo 0.03
- colocación: mt13pao040a; factor de residuo 0.06

## Recursos

**mt13pao010a** m² Placa asfáltica Onduvilla (6 ondas) "ONDULINE"
Datos técnicos: Coste energético 184.632 MJ; Emisión de CO2 5.589 kg; Código LER 17 03 02; Masa del elemento 4.11 kg; Volumen 0.00411 m3
Residuos:
- embalaje: re170201 Madera. (componente de residuo); rendimiento 0.021 kg; Código LER 17 02 01; Masa del elemento 1 kg; Volumen 0.000909 m3
- embalaje: re170203 Plástico. (componente de residuo); rendimiento 0.008 kg; Código LER 17 02 03; Masa del elemento 1 kg; Volumen 0.001667 m3

**mt13pao020a** Ud Clavo de acero con cabeza de plástico, Onduvilla "ONDULINE", color Rojo Sombreado
Datos técnicos: Coste energético 0.095 MJ; Emisión de CO2 0.006 kg; Código LER 17 04 05; Masa del elemento 0.0095 kg; Volumen 0.000005 m3
Residuos:
- embalaje: re150101 Envases de papel y cartón. (componente de residuo); rendimiento 0.001 kg; Código LER 15 01 01; Masa del elemento 1 kg; Volumen 0.001333 m3

**mt13pao030a** m Pieza de cumbrera
Datos técnicos: Coste energético 53.921 MJ; Emisión de CO2 1.616 kg; Código LER 17 03 02; Masa del elemento 1.19 kg; Volumen 0.00119 m3
Residuos:
- embalaje: re170201 Madera; rendimiento 0.009 kg
- embalaje: re170203 Plástico; rendimiento 0.003 kg

**mt13pao040a** m Remate lateral, a base de fibras minerales y vegetales saturadas con una emulsión bituminosa a altas temperaturas
Datos técnicos: Coste energético 19.641 MJ; Emisión de CO2 0.568 kg; Código LER 17 03 02; Masa del elemento 0.42 kg; Volumen 0.00042 m3
Residuos:
- embalaje: re170201 Madera; rendimiento 0.007 kg
- embalaje: re170203 Plástico; rendimiento 0.002 kg
