# Sistema Onduline Tile "ONDULINE" para la rehabilitación de cubierta inclinada de tejas asfálticas

- Propiedad del archivo: CYPE Ingenieros S.A.
- Formato: FIEBDC-3/2016
- Programa: Generador de precios de la construcción. CYPE Ingenieros, S.A.
- Fecha: 07/07/2023
- Ámbito geográfico: Región de Murcia
- Divisa: EUR
- Costes indirectos: 3 %
- IVA: 21 %

## Q Cubiertas

### QT Inclinadas

#### QTX Sistemas de tejados

**QTX111** m² Sistema Onduline Tile "ONDULINE" para la rehabilitación de cubierta inclinada de tejas asfálticas.
Sistema Onduline Tile "ONDULINE" para la rehabilitación de cubierta inclinada de tejas asfálticas, mediante la colocación de placas asfálticas Onduline Tile "ONDULINE", de perfil ondulado y color Rojo Sombreado, fijadas con clavos de acero con cabeza de PVC a las tejas existentes. Incluso remates.
Incluye: Limpieza de la superficie soporte. Fijación de las placas asfálticas. Resolución de puntos singulares.
Criterio de medición de proyecto: Superficie del faldón medida en verdadera magnitud, según documentación gráfica de Proyecto.
Criterio de medición de obra: Se medirá, en verdadera magnitud, la superficie realmente ejecutada según especificaciones de Proyecto.

| Código | Ud | Descripción | Rendimiento | Precio | Importe |
|---|---|---|---|---|---|
| mt13lpo080d | m² | Placa asfáltica Onduline Tile "ONDULINE", de perfil ondulado y color Rojo Sombreado, a base de fibras minerales y vegetales saturadas con una emulsión bituminosa a altas temperaturas, según UNE-EN 534. (material) | 1.15 | 10.06 | 11.569 |
| mt13lpo032e | Ud | Clavo, Cabeza de PVC "ONDULINE", para fijación sobre soporte de madera. (material) | 6 | 0.07 | 0.420 |
| mt13lpo082d | m | Caballete asfáltico Onduline Tile "ONDULINE", con alas adaptables a cualquier ángulo, color Rojo Sombreado, a base de fibras minerales y vegetales saturadas con una emulsión bituminosa a altas temperaturas, de 50 cm de anchura y 100 cm de longitud, con alas adaptables a cualquier ángulo, para cubierta de placas asfálticas. (material) | 0.2 | 8.58 | 1.716 |
| mt13lpo081d | m | Remate lateral Onduline Tile "ONDULINE", de chapa de acero, de 7 cm de altura, 13 cm de anchura y 1,04 m de longitud, para cubierta de placas asfálticas. (material) | 0.05 | 6.38 | 0.319 |
| mo020 | h | Oficial 1ª construcción. (mano de obra) | 0.109 | 21.8 | 2.376 |
| mo113 | h | Peón ordinario construcción. (mano de obra) | 0.109 | 20.5 | 2.235 |
| % | % | Costes directos complementarios | 2 % | 18.635 | 0.373 |
|  |  | Costes directos |  |  | 19.008 |

Residuos:
- colocación: mt13lpo080d; factor de residuo 0.06

## Recursos

**mt13lpo080d** m² Placa asfáltica Onduline Tile "ONDULINE"
Datos técnicos: Coste energético 145.924 MJ; Emisión de CO2 4.412 kg; Código LER 17 03 02; Masa del elemento 3.25 kg; Volumen 0.00325 m3
Residuos:
- embalaje: re170201 Madera. (componente de residuo); rendimiento 0.017 kg; Código LER 17 02 01; Masa del elemento 1 kg; Volumen 0.000909 m3
- embalaje: re170203 Plástico. (componente de residuo); rendimiento 0.005 kg; Código LER 17 02 03; Masa del elemento 1 kg; Volumen 0.001667 m3
