# Revestimiento decorativo en fachadas y paramentos interiores

- Propiedad del archivo: CYPE INGENIEROS, S.A.
- Formato: FIEBDC-3/2002
- Ámbito geográfico: Región de Murcia
- Divisa: EUR
- Costes indirectos: 3.00 %
- IVA: 21.00 %

**RBC011** m² Revestimiento decorativo en fachadas y paramentos interiores, tipo revoco, con mortero de cal, fino, sin aditivos tipo CR CSII W1, según UNE-EN 998-1, de color Amarillo, acabado fratasado, de 5 a 8 mm de espesor, para la realización de la capa de acabado en revestimientos continuos bicapa.
Formación en fachadas y paramentos interiores, de capa de acabado para revestimientos continuos bicapa, con mortero de cal, fino, sin aditivos tipo CR CSII W1, según UNE-EN 998-1, de color Amarillo, compuesto por cal hidratada CL 90-S, áridos seleccionados con granulometría de hasta 1 mm de diámetro y pigmentos minerales, acabado fratasado, de 5 a 8 mm de espesor. Aplicado manual o mecánicamente sobre una capa base (no incluida en este precio), y una vez iniciado el endurecimiento fratasar el material con un fratás de madera o plástico. Incluso p/p de preparación de la superficie soporte, formación de juntas, rincones, aristas, remates en los encuentros con paramentos, revestimientos u otros elementos recibidos en su superficie, curado del mortero, y protección de la carpintería con cinta adhesiva de pintor.
Incluye: Preparación de la superficie soporte. Despiece de paños de trabajo. Preparación del mortero. Realización de juntas y puntos singulares. Aplicación y acabado superficial. Curado del mortero.
Criterio de medición de proyecto: Superficie medida según documentación gráfica de Proyecto, deduciendo los huecos de superficie mayor de 3 m², añadiendo a cambio la superficie de la parte interior del hueco, correspondiente al desarrollo de jambas y dinteles.
Criterio de medición de obra: Se medirá la superficie realmente ejecutada según especificaciones de Proyecto, deduciendo los huecos de superficie mayor de 3 m², añadiendo a cambio la superficie de la parte interior del hueco, correspondiente al desarrollo de jambas y dinteles.

| Código | Ud | Descripción | Rendimiento | Precio | Importe |
|---|---|---|---|---|---|
| mt28mcu010db | kg | Mortero de cal, fino, sin aditivos tipo CR CSII W1, según UNE-EN 998-1, de color Amarillo, compuesto por cal hidratada CL 90-S, áridos seleccionados con granulometría de hasta 1 mm de diámetro y pigmentos minerales, suministrado en sacos. (material) | 15.000 | 0.27 | 4.05 |
| mt27wav020a | m | Cinta adhesiva de pintor. (material) | 1.000 | 0.10 | 0.10 |
| mo039 | h | Oficial 1ª revocador. (mano de obra) | 0.474 | 17.64 | 8.36 |
| mo111 | h | Peón especializado revocador. (mano de obra) | 0.474 | 17.19 | 8.15 |
| % | % | Costes directos complementarios | 4 % | 20.66 | 0.83 |
|  |  | Costes directos |  |  | 21.49 |
