# Revestimiento decorativo en paramentos exteriores

- Propiedad del archivo: CYPE INGENIEROS, S.A.
- Formato: FIEBDC-3/2002
- Ámbito geográfico: Región de Murcia
- Divisa: EUR
- Costes indirectos: 3.00 %
- IVA: 21.00 %

**RBC041** m² Revestimiento decorativo en paramentos exteriores, con mortero industrial tipo CR CSIV W2, según UNE-EN 998-1, color blanco, a base de cemento fotocatalítico, descontaminante y autolimpiable, armado y reforzado con malla antiálcalis, previa aplicación de una capa de puente de adherencia, en aquellos lugares de su superficie donde presente deficiencias, para la realización de la capa de acabado en revestimientos continuos bicapa.
Formación en paramentos exteriores, de capa de acabado para revestimientos continuos bicapa, con mortero industrial tipo CR CSIV W2, según UNE-EN 998-1, color blanco, compuesto por cemento fotocatalítico, descontaminante y autolimpiable, polvo de mármol y aditivos orgánicos e inorgánicos. Aplicado mecánicamente sobre una capa base de hormigón (no incluida en este precio), y una vez iniciado el endurecimiento fratasar el material con un fratás de madera o plástico, previa aplicación de una capa de puente de adherencia, compuesto de resinas sintéticas, cargas minerales y aditivos orgánicos e inorgánicos (100% de la superficie del paramento). Incluso p/p de preparación de la superficie soporte, formación de juntas, rincones, aristas, remates en los encuentros con paramentos, revestimientos u otros elementos recibidos en su superficie, refuerzo con malla antiálcalis en los cambios de material y en los frentes de forjado y curado del mortero.
Incluye: Preparación de la superficie soporte. Despiece de paños de trabajo. Preparación del mortero. Aplicación del puente de adherencia. Aplicación del mortero. Realización de juntas y puntos singulares. Acabado superficial. Curado del mortero.
Criterio de medición de proyecto: Superficie medida según documentación gráfica de Proyecto, deduciendo los huecos de superficie mayor de 3 m², añadiendo a cambio la superficie de la parte interior del hueco, correspondiente al desarrollo de jambas y dinteles.
Criterio de medición de obra: Se medirá la superficie realmente ejecutada según especificaciones de Proyecto, deduciendo los huecos de superficie mayor de 3 m², añadiendo a cambio la superficie de la parte interior del hueco, correspondiente al desarrollo de jambas y dinteles.

| Código | Ud | Descripción | Rendimiento | Precio | Importe |
|---|---|---|---|---|---|
| mt28mop110b | kg | Puente de adherencia para incrementar la adherencia entre morteros a base de cemento y/o cal y soportes de hormigón, compuesto de resinas sintéticas, cargas minerales y aditivos orgánicos e inorgánicos. (material) | 0.300 | 6.09 | 1.83 |
| mt28mop211h | kg | Mortero industrial tipo CR CSIV W2, según UNE-EN 998-1, color blanco, compuesto por cemento fotocatalítico, descontaminante y autolimpiable, polvo de mármol y aditivos orgánicos e inorgánicos. (material) | 9.000 | 0.89 | 8.01 |
| mt28mon040a | m² | Malla de fibra de vidrio, antiálcalis, de 10x10 mm de luz de malla, de 750 a 900 micras de espesor y de 200 a 250 g/m² de masa superficial, con 25 kp/cm² de resistencia a tracción, para armar morteros. (material) | 0.210 | 2.41 | 0.51 |
| mq06pym010 | h | Mezcladora-bombeadora para morteros y yesos proyectados, de 3 m³/h. (maquinaria) | 0.372 | 7.96 | 2.96 |
| mo039 | h | Oficial 1ª revocador. (mano de obra) | 0.198 | 17.64 | 3.49 |
| mo111 | h | Peón especializado revocador. (mano de obra) | 0.222 | 17.19 | 3.82 |
| % | % | Costes directos complementarios | 4 % | 20.62 | 0.82 |
|  |  | Costes directos |  |  | 21.44 |
