# Capa base de mortero de cal y cemento sobre paramento exterior

- Propiedad del archivo: CYPE Ingenieros S.A.
- Formato: FIEBDC-3/2016
- Programa: Generador de precios de la construcción. CYPE Ingenieros, S.A.
- Fecha: 08/03/2024
- Ámbito geográfico: Región de Murcia
- Divisa: EUR
- Costes indirectos: 3 %
- IVA: 21 %

## R Revestimientos y trasdosados

### RB Morteros industriales para revoco y enlucido

#### RBM Morteros de cal y cemento

**RBM010** m² Capa base de mortero de cal y cemento sobre paramento exterior.
Capa base de mortero de cal y cemento, tipo CR CSII W2, según UNE-EN 998-1, color a elegir, de 15 mm de espesor, maestreado, con acabado rugoso, aplicado manualmente, sobre paramento exterior de fábrica cerámica, vertical. Incluso junquillos de PVC, para formación de juntas y malla de fibra de vidrio antiálcalis en los cambios de material y en los frentes de forjado, para evitar fisuras.
Criterio de valoración económica: El precio incluye la protección de los elementos del entorno que puedan verse afectados durante los trabajos y la resolución de puntos singulares, pero no incluye la capa de terminación de mortero.
Incluye: Preparación de la superficie soporte. Despiece de paños de trabajo. Colocación de reglones y lienzas. Colocación de tientos. Formación de maestras. Preparación del mortero. Colocación de la malla entre distintos materiales y en los frentes de forjado. Aplicación del mortero. Realización de juntas y puntos singulares. Ejecución del acabado. Curado del mortero.
Criterio de medición de proyecto: Superficie medida según documentación gráfica de Proyecto, deduciendo el 50% de los huecos entre 2 y 4 m² y el 100% de los huecos mayores de 4 m², añadiendo a cambio, en estos últimos, la superficie de la parte interior del hueco, correspondiente al desarrollo de jambas y dinteles. En los huecos que no se deduzcan, o que se deduzcan parcialmente, están incluidos los trabajos de realizar la superficie interior del hueco.
Criterio de medición de obra: Se medirá la superficie realmente ejecutada según especificaciones de Proyecto, deduciendo el 50% de los huecos entre 2 y 4 m² y el 100% de los huecos mayores de 4 m², añadiendo a cambio, en estos últimos, la superficie de la parte interior del hueco, correspondiente al desarrollo de jambas y dinteles. En los huecos que no se deduzcan, o que se deduzcan parcialmente, están incluidos los trabajos de realizar la superficie interior del hueco.

| Código | Ud | Descripción | Rendimiento | Precio | Importe |
|---|---|---|---|---|---|
| mt08aaa010a | m³ | Agua. (material) | 0.005 | 1.5 | 0.008 |
| mt28esp040d | kg | Mortero de cal y cemento, tipo CR CSII W2, según UNE-EN 998-1, para uso en interiores o en exteriores, color a elegir, compuesto de cemento, cal, áridos de granulometría compensada y aditivos, suministrado en sacos. (material) | 24 | 0.27 | 6.480 |
| mt28mon040a | m² | Malla de fibra de vidrio, antiálcalis, de 10x10 mm de luz de malla, de 750 a 900 micras de espesor y de 200 a 250 g/m² de masa superficial, con 25 kp/cm² de resistencia a tracción, para armar morteros. (material) | 0.21 | 2.41 | 0.506 |
| mt28mon030 | m | Junquillo de PVC. (material) | 0.75 | 0.35 | 0.263 |
| mo039 | h | Oficial 1ª revocador. (mano de obra) | 0.654 | 22.53 | 14.735 |
| mo111 | h | Peón especializado revocador. (mano de obra) | 0.326 | 22.07 | 7.195 |
| % | % | Costes directos complementarios | 2 % | 29.187 | 0.584 |
|  |  | Costes directos |  |  | 29.771 |

Residuos:
- colocación: mt28esp040d; factor de residuo 0.0198
- colocación: mt28mon040a; factor de residuo 0.055
- colocación: mt28mon030 Junquillo de PVC; factor de residuo 0.08

## Recursos

**mt08aaa010a** m³ Agua
Datos técnicos: Coste energético 60.000 MJ; Emisión de CO2 30.000 kg

**mt28esp040d** kg Mortero de cal y cemento
Datos técnicos: Coste energético 3.340 MJ; Emisión de CO2 0.250 kg; Código LER 17 01 01; Masa del elemento 1 kg; Volumen 0.000667 m3

**mt28mon040a** m² Malla de fibra de vidrio
Datos técnicos: Coste energético 18.046 MJ; Emisión de CO2 0.887 kg; Código LER 17 02 03; Masa del elemento 0.225 kg; Volumen 0.000375 m3
Residuos:
- embalaje: re170203 Plástico. (componente de residuo); rendimiento 0.024 kg; Código LER 17 02 03; Masa del elemento 1 kg; Volumen 0.001667 m3

**mt28mon030** m Junquillo de PVC
Datos técnicos: Coste energético 8.631 MJ; Emisión de CO2 0.272 kg; Código LER 17 02 03; Masa del elemento 0.07 kg; Volumen 0.000117 m3
Residuos:
- embalaje: re170201 Madera. (componente de residuo); rendimiento 0.04 kg; Código LER 17 02 01; Masa del elemento 1 kg; Volumen 0.000909 m3
- embalaje: re170203 Plástico; rendimiento 0.001 kg
