# Aplicación de dos manos de jabelga según UNE-EN 998-1, de color a elegir, sobre paramento interior de mortero, piedra o ladrillo

- Propiedad del archivo: CYPE INGENIEROS, S.A.
- Formato: FIEBDC-3/2002
- Ámbito geográfico: Región de Murcia
- Divisa: EUR
- Costes indirectos: 3.00 %
- IVA: 21.00 %

**RIA030** m² Aplicación de dos manos de jabelga según UNE-EN 998-1, de color a elegir, sobre paramento interior de mortero, piedra o ladrillo.
Aplicación de dos manos de jabelga según UNE-EN 998-1, de color a elegir, sobre paramento interior de mortero, piedra o ladrillo.
Incluye: Preparación y limpieza previa del soporte. Humectación de la superficie soporte. Aplicación de una mano de fondo y una mano de acabado.
Criterio de medición de proyecto: Superficie medida según documentación gráfica de Proyecto, con el mismo criterio que el soporte base.
Criterio de medición de obra: Se medirá la superficie realmente ejecutada según especificaciones de Proyecto, con el mismo criterio que el soporte base.
Criterio de valoración económica: El precio incluye la protección de los elementos del entorno que puedan verse afectados durante los trabajos y la resolución de puntos singulares.

| Código | Ud | Descripción | Rendimiento | Precio | Importe |
|---|---|---|---|---|---|
| mt28mcu030l | kg | Jabelga según UNE-EN 998-1, de color a elegir, compuesto por cal hidratada CL 90-S, áridos muy finos, marmolina y pigmentos minerales. (material) | 1.050 | 3.46 | 3.63 |
| mo038 | h | Oficial 1ª pintor. (mano de obra) | 0.245 | 18.91 | 4.63 |
| mo076 | h | Ayudante pintor. (mano de obra) | 0.245 | 18.17 | 4.45 |
| % | % | Costes directos complementarios | 2 % | 12.71 | 0.25 |
|  |  | Costes directos |  |  | 12.96 |
