# Base para pavimento interior de mortero de cemento Weberfloor Light Estructural "WEBER"

- Propiedad del archivo: CYPE INGENIEROS, S.A.
- Formato: FIEBDC-3/2002
- Ámbito geográfico: Región de Murcia
- Divisa: EUR
- Costes indirectos: 3.00 %
- IVA: 21.00 %

**RSB021** m² Base para pavimento interior de mortero de cemento Weberfloor Light Estructural "WEBER", CT - C25 - F4 según UNE-EN 13813, de 35 mm de espesor, aplicado manualmente, sobre lámina de aislamiento para formación de suelo flotante (no incluida en este precio).
Formación de base para pavimento interior, con mortero de cemento Weberfloor Light Estructural "WEBER", CT - C25 - F4 según UNE-EN 13813, de 35 mm de espesor, aplicado manualmente, sobre lámina de aislamiento para formación de suelo flotante (no incluida en este precio); y agente filmógeno para curado de hormigones y morteros. Incluso p/p de replanteo y marcado de los niveles de acabado mediante la utilización de indicadores de nivel, colocación de banda de panel rígido de poliestireno expandido de 10 mm de espesor en el perímetro, rodeando los elementos verticales y en las juntas estructurales, regleado del mortero después del vertido para lograr el asentamiento del mismo y la eliminación de las burbujas de aire que pudiera haber, formación de juntas de retracción y curado del mortero.
Incluye: Replanteo y marcado de niveles. Preparación de las juntas perimetrales de dilatación. Formación de maestras. Vertido y extendido del mortero. Regleado del mortero. Formación de juntas de retracción. Curado del mortero.
Criterio de medición de proyecto: Superficie medida según documentación gráfica de Proyecto.
Criterio de medición de obra: Se medirá la superficie realmente ejecutada según especificaciones de Proyecto, sin deducir la superficie ocupada por los pilares situados dentro de su perímetro.

| Código | Ud | Descripción | Rendimiento | Precio | Importe |
|---|---|---|---|---|---|
| mt16pea020a | m² | Panel rígido de poliestireno expandido, según UNE-EN 13163, mecanizado lateral recto, de 10 mm de espesor, resistencia térmica 0,25 m²K/W, conductividad térmica 0,036 W/(mK), para junta de dilatación. (material) | 0.100 | 0.92 | 0.09 |
| mt09moc090a | kg | Mortero de cemento Weberfloor Light Estructural "WEBER", CT - C25 - F4 según UNE-EN 13813, compuesto por ligantes hidráulicos, áridos silíceos y arcilla expandida, para espesores de 30 a 70 mm, usado en nivelación de pavimentos. (material) | 42.000 | 0.41 | 17.22 |
| mt08aaa010a | m³ | Agua. (material) | 0.008 | 1.50 | 0.01 |
| mt08cur010b | l | Agente filmógeno para curado de hormigones y morteros. (material) | 0.150 | 4.12 | 0.62 |
| mq06hor010 | h | Hormigonera. (maquinaria) | 0.006 | 1.68 | 0.01 |
| mo020 | h | Oficial 1ª construcción. (mano de obra) | 0.144 | 17.64 | 2.54 |
| mo113 | h | Peón ordinario construcción. (mano de obra) | 0.144 | 16.33 | 2.35 |
| % | % | Costes directos complementarios | 2 % | 22.84 | 0.46 |
|  |  | Costes directos |  |  | 23.30 |
