# Suelo técnico registrable "KLINKERTECH"

- Propiedad del archivo: CYPE INGENIEROS, S.A.
- Formato: FIEBDC-3/2002
- Ámbito geográfico: Región de Murcia
- Divisa: EUR
- Costes indirectos: 3.00 %
- IVA: 21.00 %

**RSE060** m² Suelo técnico registrable "KLINKERTECH", para interior, compuesto por paneles cerámicos autoportantes de 400x400 mm y 20 mm de espesor, de gres extrusionado, con núcleo aligerado mediante celdillas, serie Toletum, color Riansares, acabado mate, apoyados sobre pies regulables de polipropileno con carga mineral, de color negro, con base redonda, modelo SRE-65/100 "KLINKERTECH", para alturas entre 65 y 100 mm.
Suministro y colocación de suelo técnico registrable "KLINKERTECH", para interior, formado por paneles cerámicos autoportantes de 400x400 mm y 20 mm de espesor, de gres extrusionado, con núcleo aligerado mediante celdillas, serie Toletum, color Riansares, acabado mate, apoyados sobre pies regulables de polipropileno con carga mineral, de color negro, con base redonda, modelo SRE-65/100 "KLINKERTECH", para alturas entre 65 y 100 mm fijados a la superficie de apoyo con adhesivo. Incluso p/p de preparación de la superficie de apoyo de los pedestales mediante aspirado y limpieza de restos de obra, replanteo y fijación de los pedestales al suelo con pegamento, colocación de almohadillas sobre los pedestales y fijación de la rosca que regula su altura con pegamento y banda perimetral de lana de roca para la desolidarización del perímetro. Totalmente montado.
Incluye: Replanteo de los ejes de los pedestales y marcado de niveles. Colocación, nivelación y fijación de pedestales. Colocación de los paneles. Limpieza final del pavimento.
Criterio de medición de proyecto: Superficie útil, medida según documentación gráfica de Proyecto. No se ha incrementado la medición por roturas y recortes, ya que en la descomposición se ha considerado un 5% más de piezas.
Criterio de medición de obra: Se medirá la superficie realmente ejecutada según especificaciones de Proyecto.

| Código | Ud | Descripción | Rendimiento | Precio | Importe |
|---|---|---|---|---|---|
| mt12psk080a | Ud | Cartucho de 600 cm³ de pegamento para fijación de pies regulables a la superficie de apoyo. (material) | 0.010 | 5.24 | 0.05 |
| mt12psk040a | m | Banda perimetral de lana de roca de 12 mm de espesor y 100 mm de ancho. (material) | 1.000 | 2.05 | 2.05 |
| mt12pct030Jb | Ud | Pie regulable de polipropileno con carga mineral, de color negro, con base redonda, modelo SRE-65/100 "KLINKERTECH", para alturas entre 65 y 100 mm. (material) | 3.000 | 3.92 | 11.76 |
| mt12klt010a | m² | Paneles cerámicos autoportantes para el sistema de suelo técnico registrable "KLINKERTECH", de 400x400 mm y 20 mm de espesor, de gres extrusionado, con núcleo aligerado mediante celdillas, serie Toletum, color Riansares, acabado mate. (material) | 1.000 | 42.08 | 42.08 |
| mo011 | h | Oficial 1ª montador. (mano de obra) | 0.408 | 17.97 | 7.33 |
| mo080 | h | Ayudante montador. (mano de obra) | 0.408 | 16.69 | 6.81 |
| % | % | Costes directos complementarios | 2 % | 70.08 | 1.40 |
|  |  | Costes directos |  |  | 71.48 |
