# Solado de baldosas cerámicas "BUTECH", colocadas con adhesivo

- Propiedad del archivo: CYPE Ingenieros S.A.
- Formato: FIEBDC-3/2016
- Programa: Generador de precios de la construcción. CYPE Ingenieros, S.A.
- Fecha: 04/03/2022
- Ámbito geográfico: Región de Murcia
- Divisa: EUR
- Costes indirectos: 3 %
- IVA: 21 %

## R Revestimientos y trasdosados

### RS Pavimentos

#### RSG De baldosas cerámicas

**RSG140** m² Solado de baldosas cerámicas "BUTECH", colocadas con adhesivo.
Precio: 0
Suministro y ejecución de pavimento mediante el método de colocación en capa fina, de placas de gres porcelánico de gran formato STON-KER de "BUTECH", "PORCELANOSA GRUPO", serie Durango, acabado Arena, de 37,3x37,3x1 cm, para uso interior, resistencia al deslizamiento 15
