# Preparación de superficie de solera de hormigón, para la posterior aplicación de un revestimiento, mediante granallado mecánico, obteniendo una rugosidad de aproximadamente 2 mm

- Propiedad del archivo: CYPE INGENIEROS, S.A.
- Formato: FIEBDC-3/2002
- Ámbito geográfico: Región de Murcia
- Divisa: EUR
- Costes indirectos: 3.00 %
- IVA: 21.00 %

**RSI006** m² Preparación de superficie de solera de hormigón, para la posterior aplicación de un revestimiento, mediante granallado mecánico, obteniendo una rugosidad de aproximadamente 2 mm.
Preparación de superficie de solera de hormigón, para la posterior aplicación de un revestimiento, mediante granallado mecánico, obteniendo una rugosidad de aproximadamente 2 mm.
Incluye: Granallado mecánico del hormigón. Limpieza de la superficie soporte. Retirada y acopio de los restos generados. Carga de los restos generados sobre camión o contenedor.
Criterio de medición de proyecto: Superficie medida según documentación gráfica de Proyecto.
Criterio de medición de obra: Se medirá la superficie realmente ejecutada según especificaciones de Proyecto, sin deducir la superficie ocupada por los pilares situados dentro de su perímetro.

| Código | Ud | Descripción | Rendimiento | Precio | Importe |
|---|---|---|---|---|---|
| mq06aca020 | h | Equipo de granallado para pavimento de hormigón, con sistema de aspiración. (maquinaria) | 0.139 | 5.45 | 0.76 |
| mq08gel010k | h | Grupo electrógeno insonorizado, trifásico, de 45 kVA de potencia. (maquinaria) | 0.139 | 4.81 | 0.67 |
| mo020 | h | Oficial 1ª construcción. (mano de obra) | 0.143 | 18.91 | 2.70 |
| mo112 | h | Peón especializado construcción. (mano de obra) | 0.143 | 18.11 | 2.59 |
| mo113 | h | Peón ordinario construcción. (mano de obra) | 0.071 | 17.64 | 1.25 |
| % | % | Costes directos complementarios | 2 % | 7.97 | 0.16 |
|  |  | Costes directos |  |  | 8.13 |
