# Pavimento industrial, sistema Weberfloor Pul "WEBER"

- Propiedad del archivo: CYPE Ingenieros S.A.
- Formato: FIEBDC-3/2016
- Programa: Generador de precios de la construcción. CYPE Ingenieros, S.A.
- Fecha: 04/03/2022
- Ámbito geográfico: Región de Murcia
- Divisa: EUR
- Costes indirectos: 3 %
- IVA: 21 %

## R Revestimientos y trasdosados

### RS Pavimentos

#### RSI Sistemas de pavimentos industriales y decorativos

**RSI009** m² Pavimento industrial, sistema Weberfloor Pul "WEBER".
Pavimento industrial, realizado con el sistema Weberfloor Pul "WEBER", apto para naves industriales, en interiores, constituido por: solera de hormigón armado de 20 cm de espesor, realizada con hormigón HA-25/B/20/XC2 fabricado en central, y vertido desde camión, extendido y vibrado mecánico mediante extendedora, y malla electrosoldada ME 20x20 Ø 5-5 B 500 T 6x2,20 UNE-EN 10080 como armadura de reparto, colocada sobre separadores homologados; y aplicación sobre el hormigón fresco de capa de rodadura de mortero endurecedor Weberfloor Pul "WEBER", color gris (3 kg/m²), con acabado superficial mediante fratasado mecánico.
Criterio de valoración económica: El precio no incluye la base de la solera ni la ejecución y el sellado de las juntas.
Incluye: Preparación de la superficie de apoyo del hormigón. Replanteo de las juntas de construcción y de dilatación. Tendido de niveles mediante toques, maestras de hormigón o reglas. Riego de la superficie base. Colocación de la malla electrosoldada con separadores homologados. Vertido, extendido y vibrado del hormigón. Resolución de encuentros y puntos singulares. Espolvoreo manual sobre el hormigón fresco. Fratasado mecánico de la superficie. Limpieza final del pavimento.
Criterio de medición de proyecto: Superficie medida en proyección horizontal, según documentación gráfica de Proyecto.
Criterio de medición de obra: Se medirá, en proyección horizontal, la superficie realmente ejecutada según especificaciones de Proyecto.

| Código | Ud | Descripción | Rendimiento | Precio | Importe |
|---|---|---|---|---|---|
| mt10haf010ctLe | m³ | Hormigón HA-25/B/20/XC2, fabricado en central. (material) | 0.21 | 65.35 | 13.724 |
| mt07ame010d | m² | Malla electrosoldada ME 20x20 Ø 5-5 B 500 T 6x2,20 UNE-EN 10080. (material) | 1.2 | 1.49 | 1.788 |
| mt07aco020j | Ud | Separador homologado para pavimentos continuos. (material) | 2 | 0.05 | 0.100 |
| mt47adw040a | kg | Mortero endurecedor Weberfloor Pul "WEBER", color gris, compuesto de cemento, cuarzo, aditivos orgánicos e inorgánicos y pigmentos. (material) | 3 | 0.32 | 0.960 |
| mq06ext010 | h | Extendedora para pavimentos de hormigón. (maquinaria) | 0.009 | 85.09 | 0.766 |
| mq06fra010 | h | Fratasadora mecánica de hormigón. (maquinaria) | 0.643 | 5.68 | 3.652 |
| mo121 | h | Oficial 1ª aplicador de pavimentos industriales. (mano de obra) | 0.264 | 20.3 | 5.359 |
| mo122 | h | Ayudante aplicador de pavimentos industriales. (mano de obra) | 0.407 | 19.6 | 7.977 |
| % | % | Costes directos complementarios | 2 % | 34.326 | 0.687 |
|  |  | Costes directos |  |  | 35.013 |

Residuos:
- colocación: mt10haf010ctLe Hormigón HA-25/B/20/XC2, fabricado en central; factor de residuo 0.00330435
- colocación: mt07ame010d Malla electrosoldada ME 20x20 Ø 5-5 B 500 T 6x2,20 UNE-EN 10080; factor de residuo 0.0487333
- colocación: mt47adw040a; factor de residuo 0.07

## Recursos

**mt10haf010ctLe** m³ Hormigón HA-25/B/20/XC2, fabricado en central
Datos técnicos: Coste energético 2438.000 MJ; Emisión de CO2 276.000 kg; Código LER 17 01 01; Masa del elemento 2300 kg; Volumen 1.533333 m3

**mt07ame010d** m² Malla electrosoldada ME 20x20 Ø 5-5 B 500 T 6x2,20 UNE-EN 10080
Datos técnicos: Coste energético 14.450 MJ; Emisión de CO2 0.750 kg; Código LER 17 04 05; Masa del elemento 1.47 kg; Volumen 0.0007 m3

**mt07aco020j** Ud Separador homologado para pavimentos continuos
Datos técnicos: Coste energético 0.940 MJ; Emisión de CO2 0.105 kg
Residuos:
- embalaje: re150101 Envases de papel y cartón. (componente de residuo); rendimiento 0.072 kg; Código LER 15 01 01; Masa del elemento 1 kg; Volumen 0.001333 m3

**mt47adw040a** kg Mortero endurecedor Weberfloor Pul "WEBER"
Datos técnicos: Coste energético 2.206 MJ; Emisión de CO2 0.182 kg; Código LER 17 09 04; Masa del elemento 1 kg; Volumen 0.000667 m3
Residuos:
- embalaje: re170203 Plástico. (componente de residuo); rendimiento 0.003 kg; Código LER 17 02 03; Masa del elemento 1 kg; Volumen 0.001667 m3
