# Falsa viga continua de placas de escayola

- Propiedad del archivo: CYPE Ingenieros S.A.
- Formato: FIEBDC-3/2016
- Programa: Generador de precios de la construcción. CYPE Ingenieros, S.A.
- Fecha: 04/10/2024
- Ámbito geográfico: Región de Murcia
- Divisa: EUR
- Costes indirectos: 3 %
- IVA: 21 %

## R Revestimientos y trasdosados

### RT Falsos techos en interiores

#### RTA Continuos, de placas de escayola

**RTA021** m Falsa viga continua de placas de escayola.
Formación de falsa viga continua de 20x20 cm de sección, con dos caras de placas de escayola con nervaduras y acabado liso, sujetas mediante estopada colgante. Incluso alambre de atar de acero galvanizado para fijaciones.
Incluye: Replanteo y trazado en los paramentos. Presentación y corte de las piezas. Humectación de la base de fijación. Extendido de la pasta de agarre. Colocación y rejuntado de las piezas. Repasos de encuentros entre piezas, esquinas y rincones.
Criterio de medición de proyecto: Longitud medida según documentación gráfica de Proyecto.
Criterio de medición de obra: Se medirá la longitud realmente ejecutada según especificaciones de Proyecto.

| Código | Ud | Descripción | Rendimiento | Precio | Importe |
|---|---|---|---|---|---|
| mt12fpe010b | m² | Placa de escayola con nervaduras, de 100x60 cm y de 8 mm de espesor (20 mm de espesor total, incluyendo las nervaduras), con canto recto y acabado liso, sin revestir, para falsos techos. (material) | 0.42 | 3.11 | 1.306 |
| mt12fac010 | kg | Fibras vegetales en rollos. (material) | 0.088 | 1.35 | 0.119 |
| mt09pes010 | m³ | Pasta de escayola, según UNE-EN 13279-1. (material) | 0.002 | 173.6 | 0.347 |
| mo035 | h | Oficial 1ª escayolista. (mano de obra) | 0.38 | 22.53 | 8.561 |
| mo117 | h | Peón escayolista. (mano de obra) | 0.38 | 21.19 | 8.052 |
| % | % | Costes directos complementarios | 2 % | 18.385 | 0.368 |
|  |  | Costes directos |  |  | 18.753 |

Residuos:
- colocación: mt12fpe010b; factor de residuo 0.021
- colocación: mt12fac010 Fibras vegetales en rollos; factor de residuo 0.0175
- colocación: mt09pes010 Pasta de escayola, según UNE-EN 13279-1; factor de residuo 0.0053

## Recursos

**mt12fpe010b** m² Placa de escayola con nervaduras
Datos técnicos: Coste energético 22.696 MJ; Emisión de CO2 1.009 kg; Código LER 17 08 02; Masa del elemento 6.6 kg; Volumen 0.0066 m3
Residuos:
- embalaje: re170203 Plástico. (componente de residuo); rendimiento 0.004 kg; Código LER 17 02 03; Masa del elemento 1 kg; Volumen 0.001667 m3

**mt12fac010** kg Fibras vegetales en rollos
Datos técnicos: Coste energético 25.100 MJ; Emisión de CO2 -1.720 kg; Código LER 20 02 01; Masa del elemento 1 kg; Volumen 0.000667 m3

**mt09pes010** m³ Pasta de escayola, según UNE-EN 13279-1
Datos técnicos: Coste energético 2846.250 MJ; Emisión de CO2 107.250 kg; Código LER 17 08 02; Masa del elemento 825 kg; Volumen 0.825 m3
