# Trampilla de registro gama Cortafuego

- Propiedad del archivo: CYPE INGENIEROS, S.A.
- Formato: FIEBDC-3/2002
- Ámbito geográfico: Región de Murcia
- Divisa: EUR
- Costes indirectos: 3.00 %
- IVA: 21.00 %

**RTC021** Ud Trampilla de registro gama Cortafuego, Cortafuego Tec EI 120 50, sistema E154.a "KNAUF", de 800x800 mm, formada por marco de acero y puerta de placa de yeso laminado (2 cortafuego (DF), de 25 mm de espesor cada placa), para falso techo continuo de placas de yeso laminado. Incluso accesorios de montaje.
Trampilla de registro gama Cortafuego, Cortafuego Tec EI 120 50, sistema E154.a "KNAUF", de 800x800 mm, formada por marco de acero y puerta de placa de yeso laminado (2 cortafuego (DF), de 25 mm de espesor cada placa), para falso techo continuo de placas de yeso laminado. Incluso accesorios de montaje.
Incluye: Marcado y corte de la placa de yeso laminado. Colocación de la trampilla.
Criterio de medición de proyecto: Número de unidades previstas, según documentación gráfica de Proyecto.
Criterio de medición de obra: Se medirá el número de unidades realmente colocadas según especificaciones de Proyecto.
Criterio de valoración económica: El precio incluye la resolución de encuentros y puntos singulares.

| Código | Ud | Descripción | Rendimiento | Precio | Importe |
|---|---|---|---|---|---|
| mt12ppk060dnjodj | Ud | Trampilla de registro gama Cortafuego, Cortafuego Tec EI 120 50, sistema E154.a "KNAUF", de 800x800 mm, formada por marco de acero y puerta de placa de yeso laminado (2 cortafuego (DF), de 25 mm de espesor cada placa). (material) | 1.000 | 476.05 | 476.05 |
| mo015 | h | Oficial 1ª montador de falsos techos. (mano de obra) | 0.348 | 19.48 | 6.78 |
| mo082 | h | Ayudante montador de falsos techos. (mano de obra) | 0.174 | 18.17 | 3.16 |
| % | % | Costes directos complementarios | 2 % | 485.99 | 9.72 |
|  |  | Costes directos |  |  | 495.71 |
