# Trampilla de registro gama Especial

- Propiedad del archivo: CYPE INGENIEROS, S.A.
- Formato: FIEBDC-3/2002
- Ámbito geográfico: Región de Murcia
- Divisa: EUR
- Costes indirectos: 3.00 %
- IVA: 21.00 %

**RTC021** Ud Trampilla de registro gama Especial, F-Tec Drystar, sistema "KNAUF", de 400x400 mm, formada por marco de aluminio y puerta de placa de yeso laminado (1 Drystar (GM-FH1IR), de 12,5 mm de espesor), para falso techo continuo de placas de yeso laminado. Incluso accesorios de montaje.
Trampilla de registro gama Especial, F-Tec Drystar, sistema "KNAUF", de 400x400 mm, formada por marco de aluminio y puerta de placa de yeso laminado (1 Drystar (GM-FH1IR), de 12,5 mm de espesor), para falso techo continuo de placas de yeso laminado. Incluso accesorios de montaje.
Incluye: Marcado y corte de la placa de yeso laminado. Colocación de la trampilla.
Criterio de medición de proyecto: Número de unidades previstas, según documentación gráfica de Proyecto.
Criterio de medición de obra: Se medirá el número de unidades realmente colocadas según especificaciones de Proyecto.
Criterio de valoración económica: El precio incluye la resolución de encuentros y puntos singulares.

| Código | Ud | Descripción | Rendimiento | Precio | Importe |
|---|---|---|---|---|---|
| mt12ppk060brarbc | Ud | Trampilla de registro gama Especial, F-Tec Drystar, sistema "KNAUF", de 400x400 mm, formada por marco de aluminio y puerta de placa de yeso laminado (1 Drystar (GM-FH1IR), de 12,5 mm de espesor). (material) | 1.000 | 145.83 | 145.83 |
| mo015 | h | Oficial 1ª montador de falsos techos. (mano de obra) | 0.348 | 19.48 | 6.78 |
| mo082 | h | Ayudante montador de falsos techos. (mano de obra) | 0.174 | 18.17 | 3.16 |
| % | % | Costes directos complementarios | 2 % | 155.77 | 3.12 |
|  |  | Costes directos |  |  | 158.89 |
