# Ángulo de escayola para moldura, para solución perimetral de techo

- Propiedad del archivo: CYPE Ingenieros S.A.
- Formato: FIEBDC-3/2016
- Programa: Generador de precios de la construcción. CYPE Ingenieros, S.A.
- Fecha: 08/03/2024
- Ámbito geográfico: Región de Murcia
- Divisa: EUR
- Costes indirectos: 3 %
- IVA: 21 %

## R Revestimientos y trasdosados

### RT Falsos techos en interiores

#### RTP Prefabricados de escayola

**RTP011** Ud Ángulo de escayola para moldura, para solución perimetral de techo.
Ángulo cóncavo de escayola para moldura, de 4,5x4,5 cm, para solución perimetral de techo, recibido con cola para escayola. Incluso accesorios de fijación.
Incluye: Replanteo de la pieza. Humectación de la base de fijación. Extendido de la cola. Colocación y rejuntado de la pieza. Repaso de encuentros entre piezas.
Criterio de medición de proyecto: Número de unidades previstas, según documentación gráfica de Proyecto.
Criterio de medición de obra: Se medirá el número de unidades realmente colocadas según especificaciones de Proyecto.

| Código | Ud | Descripción | Rendimiento | Precio | Importe |
|---|---|---|---|---|---|
| mt12rea011aa | Ud | Ángulo cóncavo de escayola para moldura, de 4,5x4,5 cm. (material) | 1.05 | 2.79 | 2.930 |
| mt09eyc030 | kg | Cola para escayola. (material) | 0.2 | 0.35 | 0.070 |
| mo035 | h | Oficial 1ª escayolista. (mano de obra) | 0.184 | 22.53 | 4.146 |
| % | % | Costes directos complementarios | 2 % | 7.146 | 0.143 |
|  |  | Costes directos |  |  | 7.289 |

Residuos:
- colocación: mt12rea011aa Ángulo cóncavo de escayola para moldura, de 4,5x4,5 cm; factor de residuo 0.021

## Recursos

**mt12rea011aa** Ud Ángulo cóncavo de escayola para moldura, de 4,5x4,5 cm
Datos técnicos: Coste energético 2.801 MJ; Emisión de CO2 0.125 kg; Código LER 17 08 02; Masa del elemento 0.8 kg; Volumen 0.0008 m3
Residuos:
- embalaje: re170203 Plástico. (componente de residuo); rendimiento 0.001 kg; Código LER 17 02 03; Masa del elemento 1 kg; Volumen 0.001667 m3
