# Reparación de revestimiento con mortero de cal. Sistema Morcem Cal "GRUPO PUMA"

- Propiedad del archivo: CYPE Ingenieros S.A.
- Formato: FIEBDC-3/2016
- Programa: Generador de precios de la construcción. CYPE Ingenieros, S.A.
- Fecha: 04/10/2024
- Ámbito geográfico: Región de Murcia
- Divisa: EUR
- Costes indirectos: 3 %
- IVA: 21 %

## R Revestimientos y trasdosados

### RU Sistemas de revestimiento con morteros industriales para revoco y enlucido

#### RUC Morteros de cal

**RUC020** m² Reparación de revestimiento con mortero de cal. Sistema Morcem Cal "GRUPO PUMA".
Reparación de revestimiento con mortero de cal, sobre soporte de mampostería, sistema Morcem Cal "GRUPO PUMA". PREPARACIÓN DEL SOPORTE: picado de enfoscado de cemento, para eliminar las partes sueltas presentes en el 20% de la superficie soporte, con medios manuales. IMPRIMACIÓN: Fijamor "GRUPO PUMA". CAPA DE REGULARIZACIÓN: aplicación manual de mortero de albañilería, Morcem Cal Muro "GRUPO PUMA", de 10 mm de espesor, maestreado, con acabado fratasado. CAPA BASE: aplicación manual de mortero de cal, tipo CR CSII W0, según UNE-EN 998-1, Morcem Cal Base "GRUPO PUMA", color a elegir, de 10 mm de espesor, en una capa, maestreado, con acabado fratasado. CAPA DE ACABADO: aplicación manual de mortero de cal, tipo CR CSI W2, según UNE-EN 998-1, Morcem Cal Acabado "GRUPO PUMA", color a elegir, de 8 mm de espesor, con acabado liso lavado.
Incluye: Picado manual. Aplicación de la imprimación. Colocación de reglones y lienzas. Colocación de tientos. Formación de maestras. Aplicación de la capa de regularización. Aplicación de la capa base. Aplicación de la capa de acabado.
Criterio de medición de proyecto: Superficie medida según documentación gráfica de Proyecto.
Criterio de medición de obra: Se medirá la superficie realmente ejecutada según especificaciones de Proyecto.

| Código | Ud | Descripción | Rendimiento | Precio | Importe |
|---|---|---|---|---|---|
| mt08aaa010a | m³ | Agua. (material) | 0.001 | 1.5 | 0.002 |
| mt27pfp010a | l | Imprimación Fijamor "GRUPO PUMA", a base de copolímeros acrílicos en suspensión acuosa, para favorecer la cohesión de soportes poco consistentes y la adherencia de pinturas. (material) | 0.143 | 4.4 | 0.629 |
| mt09rep005c | kg | Mortero de albañilería, Morcem Cal Muro "GRUPO PUMA", compuesto por cal hidráulica natural, tipo NHL 3,5, puzolanas, áridos seleccionados y otros aditivos, resistencia a compresión 7,5 N/mm²; para uso en elementos ubicados en el interior y en el exterior del edificio, sujetos a requisitos estructurales, M-7,5 según UNE-EN 998-2. (material) | 20 | 0.54 | 10.800 |
| mt28esp050c | kg | Mortero de cal, tipo CR CSII W0, según UNE-EN 998-1, para uso en interiores o en exteriores, Morcem Cal Base "GRUPO PUMA", color a elegir, compuesto por cal hidráulica natural, tipo NHL 3,5, según UNE-EN 459-1, áridos seleccionados y aditivos, permeable al vapor de agua, suministrado en sacos. (material) | 16 | 0.51 | 8.160 |
| mt28esp060c | kg | Mortero de cal, tipo CR CSI W2, según UNE-EN 998-1, para uso en interiores o en exteriores, Morcem Cal Acabado "GRUPO PUMA", color a elegir, compuesto por cal hidráulica natural, tipo NHL 3,5, según UNE-EN 459-1, áridos seleccionados y aditivos, permeable al vapor de agua, suministrado en sacos. (material) | 12.8 | 0.57 | 7.296 |
| mo113 | h | Peón ordinario construcción. (mano de obra) | 0.154 | 21.19 | 3.263 |
| mo039 | h | Oficial 1ª revocador. (mano de obra) | 1.46 | 22.53 | 32.894 |
| mo079 | h | Ayudante revocador. (mano de obra) | 1.46 | 21.78 | 31.799 |
| % | % | Costes directos complementarios | 2 % | 94.843 | 1.897 |
|  |  | Costes directos |  |  | 96.740 |

Residuos:
- colocación: mt27pfp010a; factor de residuo 0.06
- colocación: mt09rep005c; factor de residuo 0.07
- colocación: mt28esp050c; factor de residuo 0.019562
- colocación: mt28esp060c; factor de residuo 0.018586

## Recursos

**mt08aaa010a** m³ Agua
Datos técnicos: Coste energético 60.000 MJ; Emisión de CO2 30.000 kg

**mt27pfp010a** l Imprimación Fijamor "GRUPO PUMA"
Datos técnicos: Coste energético 77.907 MJ; Emisión de CO2 2.965 kg; Código LER 17 09 04; Masa del elemento 1.03 kg; Volumen 0.000687 m3
Residuos:
- embalaje: re150104 Envases metálicos. (componente de residuo); rendimiento 0.042 kg; Código LER 15 01 04; Masa del elemento 1 kg; Volumen 0.001667 m3

**mt09rep005c** kg Mortero de albañilería
Datos técnicos: Coste energético 2.251 MJ; Emisión de CO2 0.184 kg; Código LER 17 09 04; Masa del elemento 1 kg; Volumen 0.000667 m3
Residuos:
- embalaje: re170203 Plástico. (componente de residuo); rendimiento 0.003 kg; Código LER 17 02 03; Masa del elemento 1 kg; Volumen 0.001667 m3

**mt28esp050c** kg Mortero de cal, tipo CR CSII W0
Datos técnicos: Coste energético 3.345 MJ; Emisión de CO2 0.258 kg; Código LER 17 01 01; Masa del elemento 1 kg; Volumen 0.000667 m3
Residuos:
- embalaje: re150101 Envases de papel y cartón. (componente de residuo); rendimiento 0.009 kg; Código LER 15 01 01; Masa del elemento 1 kg; Volumen 0.001333 m3

**mt28esp060c** kg Mortero de cal, tipo CR CSI W2
Datos técnicos: Coste energético 3.345 MJ; Emisión de CO2 0.258 kg; Código LER 17 01 01; Masa del elemento 1 kg; Volumen 0.000667 m3
Residuos:
- embalaje: re150101 Envases de papel y cartón; rendimiento 0.009 kg
