# Eliminación de capa de pintura plástica, acabado liso, aplicada sobre bóveda de escalera, con medios manuales y aplicación de decapante universal de alta eficiencia

- Propiedad del archivo: CYPE INGENIEROS, S.A.
- Formato: FIEBDC-3/2002
- Ámbito geográfico: Región de Murcia
- Divisa: EUR
- Costes indirectos: 3.00 %
- IVA: 21.00 %

**RYP030** m² Eliminación de capa de pintura plástica, acabado liso, aplicada sobre bóveda de escalera, con medios manuales y aplicación de decapante universal de alta eficiencia.
Eliminación de capa de pintura plástica, acabado liso, aplicada sobre bóveda de escalera, con medios manuales, mediante rasqueta y espátula, y aplicación de decapante universal de alta eficiencia. Incluso p/p de protección de los elementos situados en el paramento y no desmontados, recogida de los restos generados, acopio, retirada y carga manual de los restos generados sobre camión o contenedor.
Incluye: Protección de los elementos situados en el paramento. Aplicación del decapante. Eliminación de la capa de pintura. Retirada y acopio de los restos generados. Carga de los restos generados sobre camión o contenedor.
Criterio de medición de proyecto: Superficie medida según documentación gráfica de Proyecto.
Criterio de medición de obra: Se medirá la superficie realmente ejecutada según especificaciones de Proyecto.

| Código | Ud | Descripción | Rendimiento | Precio | Importe |
|---|---|---|---|---|---|
| mt27pfr030a | l | Decapante universal de alta eficiencia, incoloro, aplicado con brocha o rodillo. (material) | 0.175 | 14.69 | 2.57 |
| mo076 | h | Ayudante pintor. (mano de obra) | 0.222 | 16.69 | 3.71 |
| % | % | Costes directos complementarios | 2 % | 6.28 | 0.13 |
|  |  | Costes directos |  |  | 6.41 |
